# AUSSCHREIBEN.DE
Leistungsbeschreibung (GAEB DA XML 3.2, DA81)
Projekt: ADE
Währung: EUR
Erstellt mit: GXML Toolbox V3.3 R20220330, ORCA a.de-Exporting, 21.06.2023

## 1 AUSSCHREIBEN.DE - Merkliste vom 21.06.2023

### Titel 01 ABB

**01.0001 SBC/U10.0.1-84 Raumtemperaturregler mit CO2/Feuchtesensor, Bedienfunkt., 10fach**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar.

Baureihe: Room temperature controller with CO2/moisture sensor and control function 10gang
Unterstützte Bussysteme: KNX (TP)
Farbe: studioweiß
Montageart: Unterputzmontage
Schutzart: IP20
Fabrikat: Busch-Jaeger
Typ: SBC/U10.0.1-84
oder gleichwertig
Angebotenes Fabrikat: '..........'
Angebotener Typ: '..........'
Liefern und betriebsbereit montieren
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Einheit: Stk
Produkt:
  Artikel:
    Artikelnummer: 2CKA006330A0012
    Artikelkurztext: SBC/U10.0.1-84 Raumtemperaturregler mit CO2/Feuchtesensor, Bedienfunkt., 10fach

**01.0002 SBC/U10.0.11-83 HVAC/CO2-Gerät,10fach BE**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with CO2/moisture sensor and control function 10gang
Unterstützte Bussysteme: KNX (TP)
Farbe: aluminiumsilber
Montageart: Unterputzmontage
Schutzart: IP20
Fabrikat: Busch-Jaeger
Typ: SBC/U10.0.11-83
oder gleichwertig
Angebotenes Fabrikat: '..........'
Angebotener Typ: '..........'
Liefern und betriebsbereit montieren
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Einheit: Stk
Produkt:
  Artikel:
    Artikelnummer: 2CKA006330A0065
    Artikelkurztext: SBC/U10.0.11-83 HVAC/CO2-Gerät,10fach BE

**01.0003 Raumtemperaturregler mit CO2/Feuchte-Sensor und Bedienfunktion 10-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with CO2/moisture sensor and control function 10gang
Unterstützte Bussysteme: KNX (TP)
Farbe: studioweiß
Montageart: Unterputzmontage
Schutzart: IP20
Fabrikat: Busch-Jaeger
Typ: SBC/U10.0.11-84
oder gleichwertig
Angebotenes Fabrikat: '..........'
Angebotener Typ: '..........'
Liefern und betriebsbereit montieren
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Einheit: Stk
Produkt:
  Artikel:
    Artikelnummer: 2CKA006330A0011
    Artikelkurztext: Raumtemperaturregler mit CO2/Feuchte-Sensor und Bedienfunktion 10-fach Busch-Tenton®

**01.0004 SBC/U10.0.11-884 HVAC/CO2-Gerät,10fach BE**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with CO2/moisture sensor and control function 10gang
Unterstützte Bussysteme: KNX (TP)
Farbe: studioweiß
Montageart: Unterputzmontage
Schutzart: IP20
Fabrikat: Busch-Jaeger
Typ: SBC/U10.0.11-884
oder gleichwertig
Angebotenes Fabrikat: '..........'
Angebotener Typ: '..........'
Liefern und betriebsbereit montieren
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Einheit: Stk
Produkt:
  Artikel:
    Artikelnummer: 2CKA006330A0063
    Artikelkurztext: SBC/U10.0.11-884 HVAC/CO2-Gerät,10fach BE

**01.0005 SBC/U10.0.11-885 HVAC/CO2-Gerät,10fach BE**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with CO2/moisture sensor and control function 10gang
Unterstützte Bussysteme: KNX (TP)
Farbe: schwarz matt
Montageart: Unterputzmontage
Schutzart: IP20
Fabrikat: Busch-Jaeger
Typ: SBC/U10.0.11-885
oder gleichwertig
Angebotenes Fabrikat: '..........'
Angebotener Typ: '..........'
Liefern und betriebsbereit montieren
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Einheit: Stk
Produkt:
  Artikel:
    Artikelnummer: 2CKA006330A0064
    Artikelkurztext: SBC/U10.0.11-885 HVAC/CO2-Gerät,10fach BE

**01.0006 SBR/U10.0.1-84 Raumtemperaturregler mit Bedienfunktion 10-fach**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar.

Baureihe: Room temperature controller with control function 10gang
Unterstützte Bussysteme: KNX (TP)
Farbe: studioweiß
Montageart: Unterputzmontage
Schutzart: IP20
Fabrikat: Busch-Jaeger
Typ: SBR/U10.0.1-84
oder gleichwertig
Angebotenes Fabrikat: '..........'
Angebotener Typ: '..........'
Liefern und betriebsbereit montieren
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Einheit: Stk
Produkt:
  Artikel:
    Artikelnummer: 2CKA006330A0008
    Artikelkurztext: SBR/U10.0.1-84 Raumtemperaturregler mit Bedienfunktion 10-fach

**01.0007 Raumtemperaturregler mit Bedienfunktion 10-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 10gang
Unterstützte Bussysteme: KNX (TP)
Farbe: aluminiumsilber
Montageart: Unterputzmontage
Schutzart: IP20
Fabrikat: Busch-Jaeger
Typ: SBR/U10.0.11-83
oder gleichwertig
Angebotenes Fabrikat: '..........'
Angebotener Typ: '..........'
Liefern und betriebsbereit montieren
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Einheit: Stk
Produkt:
  Artikel:
    Artikelnummer: 2CKA006330A0053
    Artikelkurztext: Raumtemperaturregler mit Bedienfunktion 10-fach Busch-Tenton®

**01.0008 Raumtemperaturregler mit Bedienfunktion 10-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 10gang
Unterstützte Bussysteme: KNX (TP)
Farbe: studioweiß
Montageart: Unterputzmontage
Schutzart: IP20
Fabrikat: Busch-Jaeger
Typ: SBR/U10.0.11-84
oder gleichwertig
Angebotenes Fabrikat: '..........'
Angebotener Typ: '..........'
Liefern und betriebsbereit montieren
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Einheit: Stk
Produkt:
  Artikel:
    Artikelnummer: 2CKA006330A0007
    Artikelkurztext: Raumtemperaturregler mit Bedienfunktion 10-fach Busch-Tenton®

**01.0009 Raumtemperaturregler mit Bedienfunktion 10-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 10gang
Unterstützte Bussysteme: KNX (TP)
Farbe: studioweiß
Montageart: Unterputzmontage
Schutzart: IP20
Fabrikat: Busch-Jaeger
Typ: SBR/U10.0.11-884
oder gleichwertig
Angebotenes Fabrikat: '..........'
Angebotener Typ: '..........'
Liefern und betriebsbereit montieren
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Einheit: Stk
Produkt:
  Artikel:
    Artikelnummer: 2CKA006330A0051
    Artikelkurztext: Raumtemperaturregler mit Bedienfunktion 10-fach Busch-Tenton®

**01.0010 Raumtemperaturregler mit Bedienfunktion 10-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 10gang
Unterstützte Bussysteme: KNX (TP)
Farbe: schwarz
Montageart: Unterputzmontage
Schutzart: IP20
Fabrikat: Busch-Jaeger
Typ: SBR/U10.0.11-885
oder gleichwertig
Angebotenes Fabrikat: '..........'
Angebotener Typ: '..........'
Liefern und betriebsbereit montieren
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Einheit: Stk
Produkt:
  Artikel:
    Artikelnummer: 2CKA006330A0052
    Artikelkurztext: Raumtemperaturregler mit Bedienfunktion 10-fach Busch-Tenton®

**01.0011 SBS/U10.0.1-84 Raumtemperaturregler Nebenstelle**
Raumtemperaturregler Nebenstelle mit max. 10-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 10gang
Unterstützte Bussysteme: KNX (TP)
Farbe: studioweiß
Montageart: Unterputzmontage
Schutzart: IP20
Fabrikat: Busch-Jaeger
Typ: SBS/U10.0.1-84
oder gleichwertig
Angebotenes Fabrikat: '..........'
Angebotener Typ: '..........'
Liefern und betriebsbereit montieren
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Einheit: Stk
Produkt:
  Artikel:
    Artikelnummer: 2CKA006330A0006
    Artikelkurztext: SBS/U10.0.1-84 Raumtemperaturregler Nebenstelle

**01.0012 Raumtemperaturregler Nebenstelle mit Bedienfunktion 10-fach Busch-Tenton®**
Raumtemperaturregler Nebenstelle mit max. 10-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 10gang
Unterstützte Bussysteme: KNX (TP)
Farbe: aluminiumsilber
Montageart: Unterputzmontage
Schutzart: IP20
Fabrikat: Busch-Jaeger
Typ: SBS/U10.0.11-83
oder gleichwertig
Angebotenes Fabrikat: '..........'
Angebotener Typ: '..........'
Liefern und betriebsbereit montieren
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Einheit: Stk
Produkt:
  Artikel:
    Artikelnummer: 2CKA006330A0047
    Artikelkurztext: Raumtemperaturregler Nebenstelle mit Bedienfunktion 10-fach Busch-Tenton®

**01.0013 Raumtemperaturregler Nebenstelle mit Bedienfunktion 10-fach Busch-Tenton®**
Raumtemperaturregler Nebenstelle mit max. 10-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 10gang
Unterstützte Bussysteme: KNX (TP)
Farbe: studioweiß
Montageart: Unterputzmontage
Schutzart: IP20
Fabrikat: Busch-Jaeger
Typ: SBS/U10.0.11-84
oder gleichwertig
Angebotenes Fabrikat: '..........'
Angebotener Typ: '..........'
Liefern und betriebsbereit montieren
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Einheit: Stk
Produkt:
  Artikel:
    Artikelnummer: 2CKA006330A0005
    Artikelkurztext: Raumtemperaturregler Nebenstelle mit Bedienfunktion 10-fach Busch-Tenton®

**01.0014 Raumtemperaturregler Nebenstelle mit Bedienfunktion 10-fach Busch-Tenton®**
Raumtemperaturregler Nebenstelle mit max. 10-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 10gang
Unterstützte Bussysteme: KNX (TP)
Farbe: studioweiß
Montageart: Unterputzmontage
Schutzart: IP20
Fabrikat: Busch-Jaeger
Typ: SBS/U10.0.11-884
oder gleichwertig
Angebotenes Fabrikat: '..........'
Angebotener Typ: '..........'
Liefern und betriebsbereit montieren
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Einheit: Stk
Produkt:
  Artikel:
    Artikelnummer: 2CKA006330A0045
    Artikelkurztext: Raumtemperaturregler Nebenstelle mit Bedienfunktion 10-fach Busch-Tenton®

**01.0015 Raumtemperaturregler Nebenstelle mit Bedienfunktion 10-fach Busch-Tenton®**
Raumtemperaturregler Nebenstelle mit max. 10-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 10gang
Unterstützte Bussysteme: KNX (TP)
Farbe: schwarz
Montageart: Unterputzmontage
Schutzart: IP20
Fabrikat: Busch-Jaeger
Typ: SBS/U10.0.11-885
oder gleichwertig
Angebotenes Fabrikat: '..........'
Angebotener Typ: '..........'
Liefern und betriebsbereit montieren
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Einheit: Stk
Produkt:
  Artikel:
    Artikelnummer: 2CKA006330A0046
    Artikelkurztext: Raumtemperaturregler Nebenstelle mit Bedienfunktion 10-fach Busch-Tenton®

**01.0016 SB/U12.0.1-84 Bedienelement 12-fach mit integriertem KNX-Busankoppler**
Multifunktionales Bedienelement mit integriertem KNX-Busankoppler. Unterstützung der KNX-Funktionen durch innovatives Farbkonzept (gelb=Beleuchtung, blau=Jalousie, orange=RTR, magenta=Szene und weiß=neutral/keine Funktionszuordnung) oder Standardbeleuchtung rot/grün. Farbe und Funktion der LED's über ETS änderbar. Schaltkontakte links / rechts. Mit Beschriftungsfeld.

Baureihe: Control element 12gang
Unterstützte Bussysteme: KNX (TP)
Farbe: studioweiß
Montageart: Unterputzmontage
Schutzart: IP20
Fabrikat: Busch-Jaeger
Typ: SB/U12.0.1-84
oder gleichwertig
Angebotenes Fabrikat: '..........'
Angebotener Typ: '..........'
Liefern und betriebsbereit montieren
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Einheit: Stk
Produkt:
  Artikel:
    Artikelnummer: 2CKA006330A0016
    Artikelkurztext: SB/U12.0.1-84 Bedienelement 12-fach mit integriertem KNX-Busankoppler

**01.0017 Bedienelement 12-fach Busch-Tenton®**
Multifunktionales Bedienelement mit integriertem KNX-Busankoppler. Unterstützung der KNX-Funktionen durch innovatives Farbkonzept (gelb=Beleuchtung, blau=Jalousie, orange=RTR, magenta=Szene und weiß=neutral/keine Funktionszuordnung) oder Standardbeleuchtung rot/grün. Farbe und Funktion der LED's über ETS änderbar. Schaltkontakte links / rechts. Mit Beschriftungsfeld.

Baureihe: Control element 12gang
Unterstützte Bussysteme: KNX (TP)
Farbe: aluminiumsilber
Montageart: Unterputzmontage
Schutzart: IP20
Fabrikat: Busch-Jaeger
Typ: SB/U12.0.11-83
oder gleichwertig
Angebotenes Fabrikat: '..........'
Angebotener Typ: '..........'
Liefern und betriebsbereit montieren
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Einheit: Stk
Produkt:
  Artikel:
    Artikelnummer: 2CKA006330A0077
    Artikelkurztext: Bedienelement 12-fach Busch-Tenton®

**01.0018 Bedienelement 12-fach Busch-Tenton®**
Multifunktionales Bedienelement mit integriertem KNX-Busankoppler. Unterstützung der KNX-Funktionen durch innovatives Farbkonzept (gelb=Beleuchtung, blau=Jalousie, orange=RTR, magenta=Szene und weiß=neutral/keine Funktionszuordnung) oder Standardbeleuchtung rot/grün. Farbe und Funktion der LED's über ETS änderbar. Schaltkontakte links / rechts. Mit Beschriftungsfeld.

Baureihe: Control element 12gang
Unterstützte Bussysteme: KNX (TP)
Farbe: studioweiß
Montageart: Unterputzmontage
Schutzart: IP20
Fabrikat: Busch-Jaeger
Typ: SB/U12.0.11-84
oder gleichwertig
Angebotenes Fabrikat: '..........'
Angebotener Typ: '..........'
Liefern und betriebsbereit montieren
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Einheit: Stk
Produkt:
  Artikel:
    Artikelnummer: 2CKA006330A0015
    Artikelkurztext: Bedienelement 12-fach Busch-Tenton®

**01.0019 Bedienelement 12-fach Busch-Tenton®**
Multifunktionales Bedienelement mit integriertem KNX-Busankoppler. Unterstützung der KNX-Funktionen durch innovatives Farbkonzept (gelb=Beleuchtung, blau=Jalousie, orange=RTR, magenta=Szene und weiß=neutral/keine Funktionszuordnung) oder Standardbeleuchtung rot/grün. Farbe und Funktion der LED's über ETS änderbar. Schaltkontakte links / rechts. Mit Beschriftungsfeld.

Baureihe: Control element 12gang
Unterstützte Bussysteme: KNX (TP)
Farbe: studioweiß
Montageart: Unterputzmontage
Schutzart: IP20
Fabrikat: Busch-Jaeger
Typ: SB/U12.0.11-884
oder gleichwertig
Angebotenes Fabrikat: '..........'
Angebotener Typ: '..........'
Liefern und betriebsbereit montieren
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Einheit: Stk
Produkt:
  Artikel:
    Artikelnummer: 2CKA006330A0075
    Artikelkurztext: Bedienelement 12-fach Busch-Tenton®

**01.0020 Bedienelement 12-fach Busch-Tenton®**
Multifunktionales Bedienelement mit integriertem KNX-Busankoppler. Unterstützung der KNX-Funktionen durch innovatives Farbkonzept (gelb=Beleuchtung, blau=Jalousie, orange=RTR, magenta=Szene und weiß=neutral/keine Funktionszuordnung) oder Standardbeleuchtung rot/grün. Farbe und Funktion der LED's über ETS änderbar. Schaltkontakte links / rechts. Mit Beschriftungsfeld.

Baureihe: Control element 12gang
Unterstützte Bussysteme: KNX (TP)
Farbe: schwarz matt
Montageart: Unterputzmontage
Schutzart: IP20
Fabrikat: Busch-Jaeger
Typ: SB/U12.0.11-885
oder gleichwertig
Angebotenes Fabrikat: '..........'
Angebotener Typ: '..........'
Liefern und betriebsbereit montieren
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Einheit: Stk
Produkt:
  Artikel:
    Artikelnummer: 2CKA006330A0076
    Artikelkurztext: Bedienelement 12-fach Busch-Tenton®

**01.0021 SBC/U6.0.1-84 Raumtemperaturregler mit CO2/Feuchtesensor, Bedienfunktion, 6fach**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar.

Baureihe: Room temperature controller with CO2/moisture sensor and control function 6gang
Unterstützte Bussysteme: KNX (TP)
Farbe: studioweiß
Montageart: Unterputzmontage
Schutzart: IP20
Fabrikat: Busch-Jaeger
Typ: SBC/U6.0.1-84
oder gleichwertig
Angebotenes Fabrikat: '..........'
Angebotener Typ: '..........'
Liefern und betriebsbereit montieren
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Einheit: Stk
Produkt:
  Artikel:
    Artikelnummer: 2CKA006330A0010
    Artikelkurztext: SBC/U6.0.1-84 Raumtemperaturregler mit CO2/Feuchtesensor, Bedienfunktion, 6fach

**01.0022 SBC/U6.0.11-83 HVAC/CO2-Gerät,6fach BE**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with CO2/moisture sensor and control function 6gang
Unterstützte Bussysteme: KNX (TP)
Farbe: aluminiumsilber
Montageart: Unterputzmontage
Schutzart: IP20
Fabrikat: Busch-Jaeger
Typ: SBC/U6.0.11-83
oder gleichwertig
Angebotenes Fabrikat: '..........'
Angebotener Typ: '..........'
Liefern und betriebsbereit montieren
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Einheit: Stk
Produkt:
  Artikel:
    Artikelnummer: 2CKA006330A0059
    Artikelkurztext: SBC/U6.0.11-83 HVAC/CO2-Gerät,6fach BE

**01.0023 Raumtemperaturregler mit CO2/Feuchte-Sensor und Bedienfunktion 6-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with CO2/moisture sensor and control function 6gang
Unterstützte Bussysteme: KNX (TP)
Farbe: studioweiß
Montageart: Unterputzmontage
Schutzart: IP20
Fabrikat: Busch-Jaeger
Typ: SBC/U6.0.11-84
oder gleichwertig
Angebotenes Fabrikat: '..........'
Angebotener Typ: '..........'
Liefern und betriebsbereit montieren
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Einheit: Stk
Produkt:
  Artikel:
    Artikelnummer: 2CKA006330A0009
    Artikelkurztext: Raumtemperaturregler mit CO2/Feuchte-Sensor und Bedienfunktion 6-fach Busch-Tenton®

**01.0024 SBC/U6.0.11-884 HVAC/CO2-Gerät,6fach BE**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with CO2/moisture sensor and control function 6gang
Unterstützte Bussysteme: KNX (TP)
Farbe: studioweiß
Montageart: Unterputzmontage
Schutzart: IP20
Fabrikat: Busch-Jaeger
Typ: SBC/U6.0.11-884
oder gleichwertig
Angebotenes Fabrikat: '..........'
Angebotener Typ: '..........'
Liefern und betriebsbereit montieren
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Einheit: Stk
Produkt:
  Artikel:
    Artikelnummer: 2CKA006330A0057
    Artikelkurztext: SBC/U6.0.11-884 HVAC/CO2-Gerät,6fach BE

**01.0025 SBC/U6.0.11-885 HVAC/CO2-Gerät,6fach BE**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with CO2/moisture sensor and control function 6gang
Unterstützte Bussysteme: KNX (TP)
Farbe: schwarz matt
Montageart: Unterputzmontage
Schutzart: IP20
Fabrikat: Busch-Jaeger
Typ: SBC/U6.0.11-885
oder gleichwertig
Angebotenes Fabrikat: '..........'
Angebotener Typ: '..........'
Liefern und betriebsbereit montieren
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Einheit: Stk
Produkt:
  Artikel:
    Artikelnummer: 2CKA006330A0058
    Artikelkurztext: SBC/U6.0.11-885 HVAC/CO2-Gerät,6fach BE

**01.0026 SBR/U6.0.1-84 Raumtemperaturregler mit Bedienfunktion 6-fach**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar.

Baureihe: Room temperature controller with control function 6gang
Unterstützte Bussysteme: KNX (TP)
Farbe: studioweiß
Montageart: Unterputzmontage
Schutzart: IP20
Fabrikat: Busch-Jaeger
Typ: SBR/U6.0.1-84
oder gleichwertig
Angebotenes Fabrikat: '..........'
Angebotener Typ: '..........'
Liefern und betriebsbereit montieren
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Einheit: Stk
Produkt:
  Artikel:
    Artikelnummer: 2CKA006330A0004
    Artikelkurztext: SBR/U6.0.1-84 Raumtemperaturregler mit Bedienfunktion 6-fach

**01.0027 Raumtemperaturregler mit Bedienfunktion 6-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 6gang
Unterstützte Bussysteme: KNX (TP)
Farbe: aluminiumsilber
Montageart: Unterputzmontage
Schutzart: IP20
Fabrikat: Busch-Jaeger
Typ: SBR/U6.0.11-83
oder gleichwertig
Angebotenes Fabrikat: '..........'
Angebotener Typ: '..........'
Liefern und betriebsbereit montieren
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Einheit: Stk
Produkt:
  Artikel:
    Artikelnummer: 2CKA006330A0041
    Artikelkurztext: Raumtemperaturregler mit Bedienfunktion 6-fach Busch-Tenton®

**01.0028 Raumtemperaturregler mit Bedienfunktion 6-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 6gang
Unterstützte Bussysteme: KNX (TP)
Farbe: studioweiß
Montageart: Unterputzmontage
Schutzart: IP20
Fabrikat: Busch-Jaeger
Typ: SBR/U6.0.11-84
oder gleichwertig
Angebotenes Fabrikat: '..........'
Angebotener Typ: '..........'
Liefern und betriebsbereit montieren
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Einheit: Stk
Produkt:
  Artikel:
    Artikelnummer: 2CKA006330A0003
    Artikelkurztext: Raumtemperaturregler mit Bedienfunktion 6-fach Busch-Tenton®

**01.0029 Raumtemperaturregler mit Bedienfunktion 6-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 6gang
Unterstützte Bussysteme: KNX (TP)
Farbe: studioweiß
Montageart: Unterputzmontage
Schutzart: IP20
Fabrikat: Busch-Jaeger
Typ: SBR/U6.0.11-884
oder gleichwertig
Angebotenes Fabrikat: '..........'
Angebotener Typ: '..........'
Liefern und betriebsbereit montieren
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Einheit: Stk
Produkt:
  Artikel:
    Artikelnummer: 2CKA006330A0039
    Artikelkurztext: Raumtemperaturregler mit Bedienfunktion 6-fach Busch-Tenton®

**01.0030 Raumtemperaturregler mit Bedienfunktion 6-fach Busch-Tenton®**
Multifunktionales Bedienelement mit integriertem KNX-Busankoppler. Tasterfunktion (Schalten/Dimmen/Jalousie/Wert senden/Lichtszenen/Lüftungsfunktion) Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Room temperature controller with control function 6gang
Unterstützte Bussysteme: KNX (TP)
Farbe: schwarz
Montageart: Unterputzmontage
Schutzart: IP20
Fabrikat: Busch-Jaeger
Typ: SBR/U6.0.11-885
oder gleichwertig
Angebotenes Fabrikat: '..........'
Angebotener Typ: '..........'
Liefern und betriebsbereit montieren
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Einheit: Stk
Produkt:
  Artikel:
    Artikelnummer: 2CKA006330A0040
    Artikelkurztext: Raumtemperaturregler mit Bedienfunktion 6-fach Busch-Tenton®

**01.0031 SBS/U6.0.1-84 Raumtemperaturregler Nebenstelle**
Raumtemperaturregler Nebenstelle mit max. 6-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 6gang
Unterstützte Bussysteme: KNX (TP)
Farbe: studioweiß
Montageart: Unterputzmontage
Schutzart: IP20
Fabrikat: Busch-Jaeger
Typ: SBS/U6.0.1-84
oder gleichwertig
Angebotenes Fabrikat: '..........'
Angebotener Typ: '..........'
Liefern und betriebsbereit montieren
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Einheit: Stk
Produkt:
  Artikel:
    Artikelnummer: 2CKA006330A0002
    Artikelkurztext: SBS/U6.0.1-84 Raumtemperaturregler Nebenstelle

**01.0032 Raumtemperaturregler Nebenstelle mit Bedienfunktion 6-fach Busch-Tenton®**
Raumtemperaturregler Nebenstelle mit max. 6-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 6gang
Unterstützte Bussysteme: KNX (TP)
Farbe: aluminiumsilber
Montageart: Unterputzmontage
Schutzart: IP20
Fabrikat: Busch-Jaeger
Typ: SBS/U6.0.11-83
oder gleichwertig
Angebotenes Fabrikat: '..........'
Angebotener Typ: '..........'
Liefern und betriebsbereit montieren
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Einheit: Stk
Produkt:
  Artikel:
    Artikelnummer: 2CKA006330A0035
    Artikelkurztext: Raumtemperaturregler Nebenstelle mit Bedienfunktion 6-fach Busch-Tenton®

**01.0033 Raumtemperaturregler Nebenstelle mit Bedienfunktion 6-fach Busch-Tenton®**
Raumtemperaturregler Nebenstelle mit max. 6-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 6gang
Unterstützte Bussysteme: KNX (TP)
Farbe: studioweiß
Montageart: Unterputzmontage
Schutzart: IP20
Fabrikat: Busch-Jaeger
Typ: SBS/U6.0.11-84
oder gleichwertig
Angebotenes Fabrikat: '..........'
Angebotener Typ: '..........'
Liefern und betriebsbereit montieren
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Einheit: Stk
Produkt:
  Artikel:
    Artikelnummer: 2CKA006330A0001
    Artikelkurztext: Raumtemperaturregler Nebenstelle mit Bedienfunktion 6-fach Busch-Tenton®

**01.0034 Raumtemperaturregler Nebenstelle mit Bedienfunktion 6-fach Busch-Tenton®**
Raumtemperaturregler Nebenstelle mit max. 6-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 6gang
Unterstützte Bussysteme: KNX (TP)
Farbe: studioweiß
Montageart: Unterputzmontage
Schutzart: IP20
Fabrikat: Busch-Jaeger
Typ: SBS/U6.0.11-884
oder gleichwertig
Angebotenes Fabrikat: '..........'
Angebotener Typ: '..........'
Liefern und betriebsbereit montieren
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Einheit: Stk
Produkt:
  Artikel:
    Artikelnummer: 2CKA006330A0033
    Artikelkurztext: Raumtemperaturregler Nebenstelle mit Bedienfunktion 6-fach Busch-Tenton®

**01.0035 Raumtemperaturregler Nebenstelle mit Bedienfunktion 6-fach Busch-Tenton®**
Raumtemperaturregler Nebenstelle mit max. 6-fach Bedienelement Slave für Raumtemperaturreglernebenstelle. Mit externer Istwert-Vorgabe Mit hinterleuchtetem Display zur Anzeige der aktuellen Raumtemperatur. Anzeige der Betriebszustände über Symbole im Display. Über KNX kann Komfort-,Standby-,Nachtbetrieb oder Frost-/Hitzeschutzbetrieb vorgewählt werden. Die Sollwerte sind parametierbar Mit externer Istwert-Vorgabe Komfort-Standby-Umschaltung über untere Wippe möglich Farbe und Funktion der LED über ETS änderbar. Zum Senden von Schalt-, Tast-, Dimm- und Jalousiebefehlen an einen KNX-Aktor

Baureihe: Room temperature controller extension unit with control function 6gang
Unterstützte Bussysteme: KNX (TP)
Farbe: schwarz
Montageart: Unterputzmontage
Schutzart: IP20
Fabrikat: Busch-Jaeger
Typ: SBS/U6.0.11-885
oder gleichwertig
Angebotenes Fabrikat: '..........'
Angebotener Typ: '..........'
Liefern und betriebsbereit montieren
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Einheit: Stk
Produkt:
  Artikel:
    Artikelnummer: 2CKA006330A0034
    Artikelkurztext: Raumtemperaturregler Nebenstelle mit Bedienfunktion 6-fach Busch-Tenton®

**01.0036 SB/U8.0.1-84 Bedienelement 8-fach mit integriertem KNX-Busankoppler**
Multifunktionales Bedienelement mit integriertem KNX-Busankoppler. Unterstützung der KNX-Funktionen durch innovatives Farbkonzept (gelb=Beleuchtung, blau=Jalousie, orange=RTR, magenta=Szene und weiß=neutral/keine Funktionszuordnung) oder Standardbeleuchtung rot/grün. Farbe und Funktion der LED's über ETS änderbar. Schaltkontakte links / rechts. Mit Beschriftungsfeld.

Baureihe: Control element 8gang
Unterstützte Bussysteme: KNX (TP)
Farbe: studioweiß
Montageart: Unterputzmontage
Schutzart: IP20
Fabrikat: Busch-Jaeger
Typ: SB/U8.0.1-84
oder gleichwertig
Angebotenes Fabrikat: '..........'
Angebotener Typ: '..........'
Liefern und betriebsbereit montieren
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Einheit: Stk
Produkt:
  Artikel:
    Artikelnummer: 2CKA006330A0014
    Artikelkurztext: SB/U8.0.1-84 Bedienelement 8-fach mit integriertem KNX-Busankoppler

**01.0037 Bedienelement 8-fach Busch-Tenton®**
Multifunktionales Bedienelement mit integriertem KNX-Busankoppler. Unterstützung der KNX-Funktionen durch innovatives Farbkonzept (gelb=Beleuchtung, blau=Jalousie, orange=RTR, magenta=Szene und weiß=neutral/keine Funktionszuordnung) oder Standardbeleuchtung rot/grün. Farbe und Funktion der LED's über ETS änderbar. Schaltkontakte links / rechts. Mit Beschriftungsfeld.

Baureihe: Control element 8gang
Unterstützte Bussysteme: KNX (TP)
Farbe: aluminiumsilber
Montageart: Unterputzmontage
Schutzart: IP20
Fabrikat: Busch-Jaeger
Typ: SB/U8.0.11-83
oder gleichwertig
Angebotenes Fabrikat: '..........'
Angebotener Typ: '..........'
Liefern und betriebsbereit montieren
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Einheit: Stk
Produkt:
  Artikel:
    Artikelnummer: 2CKA006330A0071
    Artikelkurztext: Bedienelement 8-fach Busch-Tenton®

**01.0038 Bedienelement 8-fach Busch-Tenton®**
Multifunktionales Bedienelement mit integriertem KNX-Busankoppler. Unterstützung der KNX-Funktionen durch innovatives Farbkonzept (gelb=Beleuchtung, blau=Jalousie, orange=RTR, magenta=Szene und weiß=neutral/keine Funktionszuordnung) oder Standardbeleuchtung rot/grün. Farbe und Funktion der LED's über ETS änderbar. Schaltkontakte links / rechts. Mit Beschriftungsfeld.

Baureihe: Control element 8gang
Unterstützte Bussysteme: KNX (TP)
Farbe: studioweiß
Montageart: Unterputzmontage
Schutzart: IP20
Fabrikat: Busch-Jaeger
Typ: SB/U8.0.11-84
oder gleichwertig
Angebotenes Fabrikat: '..........'
Angebotener Typ: '..........'
Liefern und betriebsbereit montieren
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Einheit: Stk
Produkt:
  Artikel:
    Artikelnummer: 2CKA006330A0013
    Artikelkurztext: Bedienelement 8-fach Busch-Tenton®

**01.0039 Bedienelement 8-fach Busch-Tenton®**
Multifunktionales Bedienelement mit integriertem KNX-Busankoppler. Unterstützung der KNX-Funktionen durch innovatives Farbkonzept (gelb=Beleuchtung, blau=Jalousie, orange=RTR, magenta=Szene und weiß=neutral/keine Funktionszuordnung) oder Standardbeleuchtung rot/grün. Farbe und Funktion der LED's über ETS änderbar. Schaltkontakte links / rechts. Mit Beschriftungsfeld.

Baureihe: Control element 8gang
Unterstützte Bussysteme: KNX (TP)
Farbe: studioweiß
Montageart: Unterputzmontage
Schutzart: IP20
Fabrikat: Busch-Jaeger
Typ: SB/U8.0.11-884
oder gleichwertig
Angebotenes Fabrikat: '..........'
Angebotener Typ: '..........'
Liefern und betriebsbereit montieren
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Einheit: Stk
Produkt:
  Artikel:
    Artikelnummer: 2CKA006330A0069
    Artikelkurztext: Bedienelement 8-fach Busch-Tenton®

**01.0040 Bedienelement 8-fach Busch-Tenton®**
Multifunktionales Bedienelement mit integriertem KNX-Busankoppler. Unterstützung der KNX-Funktionen durch innovatives Farbkonzept (gelb=Beleuchtung, blau=Jalousie, orange=RTR, magenta=Szene und weiß=neutral/keine Funktionszuordnung) oder Standardbeleuchtung rot/grün. Farbe und Funktion der LED's über ETS änderbar. Schaltkontakte links / rechts. Mit Beschriftungsfeld.

Baureihe: Control element 8gang
Unterstützte Bussysteme: KNX (TP)
Farbe: schwarz matt
Montageart: Unterputzmontage
Schutzart: IP20
Fabrikat: Busch-Jaeger
Typ: SB/U8.0.11-885
oder gleichwertig
Angebotenes Fabrikat: '..........'
Angebotener Typ: '..........'
Liefern und betriebsbereit montieren
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Einheit: Stk
Produkt:
  Artikel:
    Artikelnummer: 2CKA006330A0070
    Artikelkurztext: Bedienelement 8-fach Busch-Tenton®

**01.0041 SAB/A.0.1-84 Trägerrahmen AP, groß Weiß**
Aufputzgehäuse zur Montage von 12-fach Bedienelement, RTR mit 10-fach Bedienelement

Farbe: studioweiß
Montageart: Aufputzmontage
Schutzart: IP20
Unterstützte Bussysteme: KNX (TP)
Fabrikat: Busch-Jaeger
Typ: SAB/A.0.1-84
oder gleichwertig
Angebotenes Fabrikat: '..........'
Angebotener Typ: '..........'
Liefern und betriebsbereit montieren
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Einheit: Stk
Produkt:
  Artikel:
    Artikelnummer: 2CKA006330A0020
    Artikelkurztext: SAB/A.0.1-84 Trägerrahmen AP, groß Weiß

**01.0042 Trägerrahmen AP, groß Busch-Tenton®**
Aufputzgehäuse zur Montage von 12-fach Bedienelement, RTR mit 10-fach Bedienelement

Farbe: aluminiumsilber
Montageart: Unterputzmontage
Schutzart: IP20
Unterstützte Bussysteme: KNX (TP)
Fabrikat: Busch-Jaeger
Typ: SAB/A.0.11-83
oder gleichwertig
Angebotenes Fabrikat: '..........'
Angebotener Typ: '..........'
Liefern und betriebsbereit montieren
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Einheit: Stk
Produkt:
  Artikel:
    Artikelnummer: 2CKA006330A0089
    Artikelkurztext: Trägerrahmen AP, groß Busch-Tenton®

**01.0043 Trägerrahmen AP, groß Busch-Tenton®**
Aufputzgehäuse zur Montage von 12-fach Bedienelement, RTR mit 10-fach Bedienelement

Farbe: studioweiß
Montageart: Aufputzmontage
Schutzart: IP20
Unterstützte Bussysteme: KNX (TP)
Fabrikat: Busch-Jaeger
Typ: SAB/A.0.11-84
oder gleichwertig
Angebotenes Fabrikat: '..........'
Angebotener Typ: '..........'
Liefern und betriebsbereit montieren
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Einheit: Stk
Produkt:
  Artikel:
    Artikelnummer: 2CKA006330A0019
    Artikelkurztext: Trägerrahmen AP, groß Busch-Tenton®

**01.0044 Trägerrahmen AP, groß Busch-Tenton®**
Aufputzgehäuse zur Montage von 12-fach Bedienelement, RTR mit 10-fach Bedienelement

Farbe: studioweiß
Montageart: Unterputzmontage
Schutzart: IP20
Unterstützte Bussysteme: KNX (TP)
Fabrikat: Busch-Jaeger
Typ: SAB/A.0.11-884
oder gleichwertig
Angebotenes Fabrikat: '..........'
Angebotener Typ: '..........'
Liefern und betriebsbereit montieren
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Einheit: Stk
Produkt:
  Artikel:
    Artikelnummer: 2CKA006330A0087
    Artikelkurztext: Trägerrahmen AP, groß Busch-Tenton®

**01.0045 Trägerrahmen AP, groß Busch-Tenton®**
Aufputzgehäuse zur Montage von 12-fach Bedienelement, RTR mit 10-fach Bedienelement

Farbe: schwarz matt
Montageart: Unterputzmontage
Schutzart: IP20
Unterstützte Bussysteme: KNX (TP)
Fabrikat: Busch-Jaeger
Typ: SAB/A.0.11-885
oder gleichwertig
Angebotenes Fabrikat: '..........'
Angebotener Typ: '..........'
Liefern und betriebsbereit montieren
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Einheit: Stk
Produkt:
  Artikel:
    Artikelnummer: 2CKA006330A0088
    Artikelkurztext: Trägerrahmen AP, groß Busch-Tenton®

**01.0046 SAS/A.0.1-84 Trägerrahmen AP, klein Weiß**
Aufputzgehäuse zur Montage von 8-fach Bedienelement, RTR mit 6-fach Bedienelement

Farbe: studioweiß
Montageart: Aufputzmontage
Schutzart: IP20
Unterstützte Bussysteme: KNX (TP)
Fabrikat: Busch-Jaeger
Typ: SAS/A.0.1-84
oder gleichwertig
Angebotenes Fabrikat: '..........'
Angebotener Typ: '..........'
Liefern und betriebsbereit montieren
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Einheit: Stk
Produkt:
  Artikel:
    Artikelnummer: 2CKA006330A0018
    Artikelkurztext: SAS/A.0.1-84 Trägerrahmen AP, klein Weiß

**01.0047 Trägerrahmen AP, klein Busch-Tenton®**
Aufputzgehäuse zur Montage von 8-fach Bedienelement, RTR mit 6-fach Bedienelement

Farbe: aluminiumsilber
Montageart: Unterputzmontage
Schutzart: IP20
Unterstützte Bussysteme: KNX (TP)
Fabrikat: Busch-Jaeger
Typ: SAS/A.0.11-83
oder gleichwertig
Angebotenes Fabrikat: '..........'
Angebotener Typ: '..........'
Liefern und betriebsbereit montieren
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Einheit: Stk
Produkt:
  Artikel:
    Artikelnummer: 2CKA006330A0083
    Artikelkurztext: Trägerrahmen AP, klein Busch-Tenton®

**01.0048 Trägerrahmen AP, klein Busch-Tenton®**
Aufputzgehäuse zur Montage von 8-fach Bedienelement, RTR mit 6-fach Bedienelement

Farbe: studioweiß
Montageart: Aufputzmontage
Schutzart: IP20
Unterstützte Bussysteme: KNX (TP)
Fabrikat: Busch-Jaeger
Typ: SAS/A.0.11-84
oder gleichwertig
Angebotenes Fabrikat: '..........'
Angebotener Typ: '..........'
Liefern und betriebsbereit montieren
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Einheit: Stk
Produkt:
  Artikel:
    Artikelnummer: 2CKA006330A0017
    Artikelkurztext: Trägerrahmen AP, klein Busch-Tenton®

**01.0049 Trägerrahmen AP, klein Busch-Tenton®**
Aufputzgehäuse zur Montage von 8-fach Bedienelement, RTR mit 6-fach Bedienelement

Farbe: studioweiß
Montageart: Unterputzmontage
Schutzart: IP20
Unterstützte Bussysteme: KNX (TP)
Fabrikat: Busch-Jaeger
Typ: SAS/A.0.11-884
oder gleichwertig
Angebotenes Fabrikat: '..........'
Angebotener Typ: '..........'
Liefern und betriebsbereit montieren
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Einheit: Stk
Produkt:
  Artikel:
    Artikelnummer: 2CKA006330A0081
    Artikelkurztext: Trägerrahmen AP, klein Busch-Tenton®

**01.0050 Trägerrahmen AP, klein Busch-Tenton®**
Aufputzgehäuse zur Montage von 8-fach Bedienelement, RTR mit 6-fach Bedienelement

Farbe: schwarz matt
Montageart: Unterputzmontage
Schutzart: IP20
Unterstützte Bussysteme: KNX (TP)
Fabrikat: Busch-Jaeger
Typ: SAS/A.0.11-885
oder gleichwertig
Angebotenes Fabrikat: '..........'
Angebotener Typ: '..........'
Liefern und betriebsbereit montieren
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Einheit: Stk
Produkt:
  Artikel:
    Artikelnummer: 2CKA006330A0082
    Artikelkurztext: Trägerrahmen AP, klein Busch-Tenton®

**01.0051 SLB/A.0.1-84 Abdeckung für Schriftfeld RTR, groß**
Obere und untere Schriftfeldabdeckung für RTR mit 10-fach Bedienelement.

Montageart: Aufputzmontage
Unterstützte Bussysteme: KNX (TP)
Werkstoff: Thermoplastik
Fabrikat: Busch-Jaeger
Typ: SLB/A.0.1-84
oder gleichwertig
Angebotenes Fabrikat: '..........'
Angebotener Typ: '..........'
Liefern und betriebsbereit montieren
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Einheit: Stk
Produkt:
  Artikel:
    Artikelnummer: 2CKA006330A0026
    Artikelkurztext: SLB/A.0.1-84 Abdeckung für Schriftfeld RTR, groß

**01.0052 Abdeckung für Schriftfeld RTR, groß Busch-Tenton®**
Obere Schriftfeldabdeckung für RTR mit 10-fach Bedienelement

Montageart: Unterputzmontage
Unterstützte Bussysteme: KNX (TP)
Fabrikat: Busch-Jaeger
Typ: SLB/A.0.11-83
oder gleichwertig
Angebotenes Fabrikat: '..........'
Angebotener Typ: '..........'
Liefern und betriebsbereit montieren
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Einheit: Stk
Produkt:
  Artikel:
    Artikelnummer: 2CKA006330A0111
    Artikelkurztext: Abdeckung für Schriftfeld RTR, groß Busch-Tenton®

**01.0053 Abdeckung für Schriftfeld RTR, groß Busch-Tenton®**
Obere Schriftfeldabdeckung für RTR mit 10-fach Bedienelement

Montageart: Aufputzmontage
Unterstützte Bussysteme: KNX (TP)
Werkstoff: Thermoplastik
Fabrikat: Busch-Jaeger
Typ: SLB/A.0.11-84
oder gleichwertig
Angebotenes Fabrikat: '..........'
Angebotener Typ: '..........'
Liefern und betriebsbereit montieren
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Einheit: Stk
Produkt:
  Artikel:
    Artikelnummer: 2CKA006330A0025
    Artikelkurztext: Abdeckung für Schriftfeld RTR, groß Busch-Tenton®

**01.0054 Abdeckung für Schriftfeld RTR, groß Busch-Tenton®**
Obere Schriftfeldabdeckung für RTR mit 10-fach Bedienelement

Montageart: Unterputzmontage
Unterstützte Bussysteme: KNX (TP)
Fabrikat: Busch-Jaeger
Typ: SLB/A.0.11-884
oder gleichwertig
Angebotenes Fabrikat: '..........'
Angebotener Typ: '..........'
Liefern und betriebsbereit montieren
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Einheit: Stk
Produkt:
  Artikel:
    Artikelnummer: 2CKA006330A0109
    Artikelkurztext: Abdeckung für Schriftfeld RTR, groß Busch-Tenton®

**01.0055 Abdeckung für Schriftfeld RTR, groß Busch-Tenton®**
Obere Schriftfeldabdeckung für RTR mit 10-fach Bedienelement

Montageart: Unterputzmontage
Unterstützte Bussysteme: KNX (TP)
Fabrikat: Busch-Jaeger
Typ: SLB/A.0.11-885
oder gleichwertig
Angebotenes Fabrikat: '..........'
Angebotener Typ: '..........'
Liefern und betriebsbereit montieren
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Einheit: Stk
Produkt:
  Artikel:
    Artikelnummer: 2CKA006330A0110
    Artikelkurztext: Abdeckung für Schriftfeld RTR, groß Busch-Tenton®

**01.0056 SLM/A.0.1-84 Abdeckung für Schriftfeld Bedienelement, klein**
Schriftfeldabdeckung für 8-fach Bedienelement

Montageart: Aufputzmontage
Unterstützte Bussysteme: KNX (TP)
Werkstoff: Thermoplastik
Fabrikat: Busch-Jaeger
Typ: SLM/A.0.1-84
oder gleichwertig
Angebotenes Fabrikat: '..........'
Angebotener Typ: '..........'
Liefern und betriebsbereit montieren
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Einheit: Stk
Produkt:
  Artikel:
    Artikelnummer: 2CKA006330A0024
    Artikelkurztext: SLM/A.0.1-84 Abdeckung für Schriftfeld Bedienelement, klein

**01.0057 Abdeckung für Schriftfeld Bedienelement, klein Busch-Tenton®**
Schriftfeldabdeckung für 8-fach Bedienelement

Montageart: Unterputzmontage
Unterstützte Bussysteme: KNX (TP)
Fabrikat: Busch-Jaeger
Typ: SLM/A.0.11-83
oder gleichwertig
Angebotenes Fabrikat: '..........'
Angebotener Typ: '..........'
Liefern und betriebsbereit montieren
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Einheit: Stk
Produkt:
  Artikel:
    Artikelnummer: 2CKA006330A0103
    Artikelkurztext: Abdeckung für Schriftfeld Bedienelement, klein Busch-Tenton®

**01.0058 Abdeckung für Schriftfeld Bedienelement, klein Busch-Tenton®**
Schriftfeldabdeckung für 8-fach Bedienelement

Montageart: Aufputzmontage
Unterstützte Bussysteme: KNX (TP)
Werkstoff: Thermoplastik
Fabrikat: Busch-Jaeger
Typ: SLM/A.0.11-84
oder gleichwertig
Angebotenes Fabrikat: '..........'
Angebotener Typ: '..........'
Liefern und betriebsbereit montieren
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Einheit: Stk
Produkt:
  Artikel:
    Artikelnummer: 2CKA006330A0023
    Artikelkurztext: Abdeckung für Schriftfeld Bedienelement, klein Busch-Tenton®

**01.0059 Abdeckung für Schriftfeld Bedienelement, klein Busch-Tenton®**
Schriftfeldabdeckung für 8-fach Bedienelement

Montageart: Unterputzmontage
Unterstützte Bussysteme: KNX (TP)
Fabrikat: Busch-Jaeger
Typ: SLM/A.0.11-884
oder gleichwertig
Angebotenes Fabrikat: '..........'
Angebotener Typ: '..........'
Liefern und betriebsbereit montieren
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Einheit: Stk
Produkt:
  Artikel:
    Artikelnummer: 2CKA006330A0101
    Artikelkurztext: Abdeckung für Schriftfeld Bedienelement, klein Busch-Tenton®

**01.0060 Abdeckung für Schriftfeld Bedienelement, klein Busch-Tenton®**
Schriftfeldabdeckung für 8-fach Bedienelement

Montageart: Unterputzmontage
Unterstützte Bussysteme: KNX (TP)
Fabrikat: Busch-Jaeger
Typ: SLM/A.0.11-885
oder gleichwertig
Angebotenes Fabrikat: '..........'
Angebotener Typ: '..........'
Liefern und betriebsbereit montieren
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Einheit: Stk
Produkt:
  Artikel:
    Artikelnummer: 2CKA006330A0102
    Artikelkurztext: Abdeckung für Schriftfeld Bedienelement, klein Busch-Tenton®

**01.0061 SLS/A.0.1-84 Abdeckung für Schriftfeld RTR, klein**
Schriftfeldabdeckung für RTR mit 6-fach Bedienelement

Montageart: Aufputzmontage
Unterstützte Bussysteme: KNX (TP)
Werkstoff: Thermoplastik
Fabrikat: Busch-Jaeger
Typ: SLS/A.0.1-84
oder gleichwertig
Angebotenes Fabrikat: '..........'
Angebotener Typ: '..........'
Liefern und betriebsbereit montieren
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Einheit: Stk
Produkt:
  Artikel:
    Artikelnummer: 2CKA006330A0022
    Artikelkurztext: SLS/A.0.1-84 Abdeckung für Schriftfeld RTR, klein

**01.0062 Abdeckung für Schriftfeld RTR, klein Busch-Tenton®**
Schriftfeldabdeckung für RTR mit 6-fach Bedienelement

Montageart: Unterputzmontage
Unterstützte Bussysteme: KNX (TP)
Fabrikat: Busch-Jaeger
Typ: SLS/A.0.11-83
oder gleichwertig
Angebotenes Fabrikat: '..........'
Angebotener Typ: '..........'
Liefern und betriebsbereit montieren
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Einheit: Stk
Produkt:
  Artikel:
    Artikelnummer: 2CKA006330A0095
    Artikelkurztext: Abdeckung für Schriftfeld RTR, klein Busch-Tenton®

**01.0063 Abdeckung für Schriftfeld RTR, klein Busch-Tenton®**
Schriftfeldabdeckung für RTR mit 6-fach Bedienelement

Montageart: Aufputzmontage
Unterstützte Bussysteme: KNX (TP)
Werkstoff: Thermoplastik
Fabrikat: Busch-Jaeger
Typ: SLS/A.0.11-84
oder gleichwertig
Angebotenes Fabrikat: '..........'
Angebotener Typ: '..........'
Liefern und betriebsbereit montieren
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Einheit: Stk
Produkt:
  Artikel:
    Artikelnummer: 2CKA006330A0021
    Artikelkurztext: Abdeckung für Schriftfeld RTR, klein Busch-Tenton®

**01.0064 Abdeckung für Schriftfeld RTR, klein Busch-Tenton®**
Schriftfeldabdeckung für RTR mit 6-fach Bedienelement

Montageart: Unterputzmontage
Unterstützte Bussysteme: KNX (TP)
Fabrikat: Busch-Jaeger
Typ: SLS/A.0.11-884
oder gleichwertig
Angebotenes Fabrikat: '..........'
Angebotener Typ: '..........'
Liefern und betriebsbereit montieren
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Einheit: Stk
Produkt:
  Artikel:
    Artikelnummer: 2CKA006330A0093
    Artikelkurztext: Abdeckung für Schriftfeld RTR, klein Busch-Tenton®

**01.0065 Abdeckung für Schriftfeld RTR, klein Busch-Tenton®**
Schriftfeldabdeckung für RTR mit 6-fach Bedienelement

Montageart: Unterputzmontage
Unterstützte Bussysteme: KNX (TP)
Fabrikat: Busch-Jaeger
Typ: SLS/A.0.11-885
oder gleichwertig
Angebotenes Fabrikat: '..........'
Angebotener Typ: '..........'
Liefern und betriebsbereit montieren
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Einheit: Stk
Produkt:
  Artikel:
    Artikelnummer: 2CKA006330A0094
    Artikelkurztext: Abdeckung für Schriftfeld RTR, klein Busch-Tenton®

**01.0066 SLX/A.0.1-84 Abdeckung für Schriftfeld Bedienelement, groß**
Schriftfeldabdeckung für 12-fach Bedienelement

Montageart: Aufputzmontage
Unterstützte Bussysteme: KNX (TP)
Werkstoff: Thermoplastik
Fabrikat: Busch-Jaeger
Typ: SLX/A.0.1-84
oder gleichwertig
Angebotenes Fabrikat: '..........'
Angebotener Typ: '..........'
Liefern und betriebsbereit montieren
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Einheit: Stk
Produkt:
  Artikel:
    Artikelnummer: 2CKA006330A0028
    Artikelkurztext: SLX/A.0.1-84 Abdeckung für Schriftfeld Bedienelement, groß

**01.0067 Abdeckung für Schriftfeld Bedienelement, groß Busch-Tenton®**
Schriftfeldabdeckung für 12-fach Bedienelement

Montageart: Unterputzmontage
Unterstützte Bussysteme: KNX (TP)
Fabrikat: Busch-Jaeger
Typ: SLX/A.0.11-83
oder gleichwertig
Angebotenes Fabrikat: '..........'
Angebotener Typ: '..........'
Liefern und betriebsbereit montieren
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Einheit: Stk
Produkt:
  Artikel:
    Artikelnummer: 2CKA006330A0119
    Artikelkurztext: Abdeckung für Schriftfeld Bedienelement, groß Busch-Tenton®

**01.0068 Abdeckung für Schriftfeld Bedienelement, groß Busch-Tenton®**
Schriftfeldabdeckung für 12-fach Bedienelement

Montageart: Aufputzmontage
Unterstützte Bussysteme: KNX (TP)
Werkstoff: Thermoplastik
Fabrikat: Busch-Jaeger
Typ: SLX/A.0.11-84
oder gleichwertig
Angebotenes Fabrikat: '..........'
Angebotener Typ: '..........'
Liefern und betriebsbereit montieren
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Einheit: Stk
Produkt:
  Artikel:
    Artikelnummer: 2CKA006330A0027
    Artikelkurztext: Abdeckung für Schriftfeld Bedienelement, groß Busch-Tenton®

**01.0069 Abdeckung für Schriftfeld Bedienelement, groß Busch-Tenton®**
Schriftfeldabdeckung für 12-fach Bedienelement

Montageart: Unterputzmontage
Unterstützte Bussysteme: KNX (TP)
Fabrikat: Busch-Jaeger
Typ: SLX/A.0.11-884
oder gleichwertig
Angebotenes Fabrikat: '..........'
Angebotener Typ: '..........'
Liefern und betriebsbereit montieren
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Einheit: Stk
Produkt:
  Artikel:
    Artikelnummer: 2CKA006330A0117
    Artikelkurztext: Abdeckung für Schriftfeld Bedienelement, groß Busch-Tenton®

**01.0070 Abdeckung für Schriftfeld Bedienelement, groß Busch-Tenton®**
Schriftfeldabdeckung für 12-fach Bedienelement

Montageart: Unterputzmontage
Unterstützte Bussysteme: KNX (TP)
Fabrikat: Busch-Jaeger
Typ: SLX/A.0.11-885
oder gleichwertig
Angebotenes Fabrikat: '..........'
Angebotener Typ: '..........'
Liefern und betriebsbereit montieren
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Einheit: Stk
Produkt:
  Artikel:
    Artikelnummer: 2CKA006330A0118
    Artikelkurztext: Abdeckung für Schriftfeld Bedienelement, groß Busch-Tenton®

**01.0071 Abschlussleiste unten ohne Herstellerlogo Busch-Tenton®**
Untere Abschlussleiste zur Montage an SBC/U, SBR/U, SBS/U und SB/U. Bei Bedarf entnehmen Sie bitte die programmierbaren Funktionen aus der aktuellen Applikationsbeschreibung die Sie von unserer Internetseite www.busch-jaeger.de herunterladen können.

Farbe: aluminiumsilber
Montageart: Unterputzmontage
Schutzart: IP20
Unterstützte Bussysteme: KNX (TP)
Fabrikat: Busch-Jaeger
Typ: SLY/A.0.11-83
oder gleichwertig
Angebotenes Fabrikat: '..........'
Angebotener Typ: '..........'
Liefern und betriebsbereit montieren
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Einheit: Stk
Produkt:
  Artikel:
    Artikelnummer: 2CKA006330A0127
    Artikelkurztext: Abschlussleiste unten ohne Herstellerlogo Busch-Tenton®

**01.0072 Abschlussleiste unten ohne Herstellerlogo Busch-Tenton®**
Untere Abschlussleiste zur Montage an SBC/U, SBR/U, SBS/U und SB/U. Bei Bedarf entnehmen Sie bitte die programmierbaren Funktionen aus der aktuellen Applikationsbeschreibung die Sie von unserer Internetseite www.busch-jaeger.de herunterladen können.

Farbe: studioweiß
Montageart: Unterputzmontage
Schutzart: IP20
Unterstützte Bussysteme: KNX (TP)
Fabrikat: Busch-Jaeger
Typ: SLY/A.0.11-84
oder gleichwertig
Angebotenes Fabrikat: '..........'
Angebotener Typ: '..........'
Liefern und betriebsbereit montieren
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Einheit: Stk
Produkt:
  Artikel:
    Artikelnummer: 2CKA006330A0029
    Artikelkurztext: Abschlussleiste unten ohne Herstellerlogo Busch-Tenton®

**01.0073 Abschlussleiste unten ohne Herstellerlogo Busch-Tenton®**
Untere Abschlussleiste zur Montage an SBC/U, SBR/U, SBS/U und SB/U. Bei Bedarf entnehmen Sie bitte die programmierbaren Funktionen aus der aktuellen Applikationsbeschreibung die Sie von unserer Internetseite www.busch-jaeger.de herunterladen können.

Farbe: studioweiß
Montageart: Unterputzmontage
Schutzart: IP20
Unterstützte Bussysteme: KNX (TP)
Fabrikat: Busch-Jaeger
Typ: SLY/A.0.11-884
oder gleichwertig
Angebotenes Fabrikat: '..........'
Angebotener Typ: '..........'
Liefern und betriebsbereit montieren
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Einheit: Stk
Produkt:
  Artikel:
    Artikelnummer: 2CKA006330A0125
    Artikelkurztext: Abschlussleiste unten ohne Herstellerlogo Busch-Tenton®

**01.0074 Abschlussleiste unten ohne Herstellerlogo Busch-Tenton®**
Untere Abschlussleiste zur Montage an SBC/U, SBR/U, SBS/U und SB/U. Bei Bedarf entnehmen Sie bitte die programmierbaren Funktionen aus der aktuellen Applikationsbeschreibung die Sie von unserer Internetseite www.busch-jaeger.de herunterladen können.

Farbe: schwarz matt
Montageart: Unterputzmontage
Schutzart: IP20
Unterstützte Bussysteme: KNX (TP)
Fabrikat: Busch-Jaeger
Typ: SLY/A.0.11-885
oder gleichwertig
Angebotenes Fabrikat: '..........'
Angebotener Typ: '..........'
Liefern und betriebsbereit montieren
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Einheit: Stk
Produkt:
  Artikel:
    Artikelnummer: 2CKA006330A0126
    Artikelkurztext: Abschlussleiste unten ohne Herstellerlogo Busch-Tenton®

**01.0075 TB/U1-CG Bedienelement 1f. Konfigurierbares Gerät**
Bestellung nur in Verbindung mit der Design ID möglich. Die Konfiguration von Symbolen und/oder Texten erfolgt über ein Web-Konfigurationstool: tacteo-configurator.my.busch-jaeger.de Frei konfigurierbares Multifunktionsbedienelement. Mit integriertem KNX-Busankoppler. Mit integriertem Temperaturfühler. Mit integrierter Näherungsfunktion. Tasterfunktion: Schalten / Dimmen / Jalousie /Wert senden / Lichtszenen u.a. Unterstützung der KNX-Funktionen durch innovatives Farbkonzept (gelb=Beleuchtung, blau=Jalousie, orange=RTR, magenta=Szene und weiß=neutral/keine Funktionszuordnung) oder Standardbeleuchtung rot/grün. Der Busanschluss erfolgt über die beiliegende Busklemme. Anzahl Busteilnehmer: 1 Diese individuell produzierten Geräte sind vom Umtausch ausgeschlossen. Abbildung zeigt konfiguriertes Gerät. Bestellung nur in Verbindung mit der angegebenen Design ID oder der generierten Design ID aus dem Konfigurator möglich.

Baureihe: Touch control element, 1gang
Unterstützte Bussysteme: KNX (TP)
Montageart: Aufputzmontage
Schutzart: IP20
Fabrikat: Busch-Jaeger
Typ: TB/U1-CG
oder gleichwertig
Angebotenes Fabrikat: '..........'
Angebotener Typ: '..........'
Liefern und betriebsbereit montieren
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Einheit: Stk
Produkt:
  Artikel:
    Artikelnummer: 2CKA006300A1641
    Artikelkurztext: TB/U1-CG Bedienelement 1f. Konfigurierbares Gerät

**01.0076 Touch-Bedienelement, 1-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 1gang
Unterstützte Bussysteme: KNX (TP)
Farbe: sonstige
Montageart: Aufputzmontage
Schutzart: IP20
Fabrikat: Busch-Jaeger
Typ: TB/U1.1.11-CG
oder gleichwertig
Angebotenes Fabrikat: '..........'
Angebotener Typ: '..........'
Liefern und betriebsbereit montieren
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Einheit: Stk
Produkt:
  Artikel:
    Artikelnummer: 2CKA006300A1558
    Artikelkurztext: Touch-Bedienelement, 1-fach Konfigurierbares Gerät

**01.0077 Touch-Bedienelement, 1-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 1gang
Unterstützte Bussysteme: KNX (TP)
Farbe: sonstige
Montageart: Unterputzmontage
Schutzart: IP20
Fabrikat: Busch-Jaeger
Typ: TB/U1.2.11-CG
oder gleichwertig
Angebotenes Fabrikat: '..........'
Angebotener Typ: '..........'
Liefern und betriebsbereit montieren
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Einheit: Stk
Produkt:
  Artikel:
    Artikelnummer: 2CKA006300A1614
    Artikelkurztext: Touch-Bedienelement, 1-fach Konfigurierbares Gerät

**01.0078 TB/U1.3.11-CG Bedienelement 1f.**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 1gang
Unterstützte Bussysteme: KNX (TP)
Farbe: sonstige
Montageart: Unterputzmontage
Schutzart: IP20
Fabrikat: Busch-Jaeger
Typ: TB/U1.3.11-CG
oder gleichwertig
Angebotenes Fabrikat: '..........'
Angebotener Typ: '..........'
Liefern und betriebsbereit montieren
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Einheit: Stk
Produkt:
  Artikel:
    Artikelnummer: 2CKA006300A1625
    Artikelkurztext: TB/U1.3.11-CG Bedienelement 1f.

**01.0079 TB/U12-CG Bedienelement 12f. Konfigurierbares Gerät**
Bestellung nur in Verbindung mit der Design ID möglich. Die Konfiguration von Symbolen und/oder Texten erfolgt über ein Web-Konfigurationstool: tacteo-configurator.my.busch-jaeger.de Frei konfigurierbares Multifunktionsbedienelement. Mit integriertem KNX-Busankoppler. Mit integriertem Temperaturfühler. Mit integrierter Näherungsfunktion. Tasterfunktion: Schalten / Dimmen / Jalousie /Wert senden / Lichtszenen u.a. Unterstützung der KNX-Funktionen durch innovatives Farbkonzept (gelb=Beleuchtung, blau=Jalousie, orange=RTR, magenta=Szene und weiß=neutral/keine Funktionszuordnung) oder Standardbeleuchtung rot/grün. Der Busanschluss erfolgt über die beiliegende Busklemme. Anzahl Busteilnehmer: 1 Diese individuell produzierten Geräte sind vom Umtausch ausgeschlossen. Abbildung zeigt konfiguriertes Gerät. Bestellung nur in Verbindung mit der angegebenen Design ID oder der generierten Design ID aus dem Konfigurator möglich.

Baureihe: Touch control element, 12gang
Unterstützte Bussysteme: KNX (TP)
Montageart: Aufputzmontage
Schutzart: IP20
Fabrikat: Busch-Jaeger
Typ: TB/U12-CG
oder gleichwertig
Angebotenes Fabrikat: '..........'
Angebotener Typ: '..........'
Liefern und betriebsbereit montieren
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Einheit: Stk
Produkt:
  Artikel:
    Artikelnummer: 2CKA006300A1645
    Artikelkurztext: TB/U12-CG Bedienelement 12f. Konfigurierbares Gerät

**01.0080 Touch-Bedienelement, 12-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 12gang
Unterstützte Bussysteme: KNX (TP)
Farbe: sonstige
Montageart: Aufputzmontage
Schutzart: IP20
Fabrikat: Busch-Jaeger
Typ: TB/U12.7.11-CG
oder gleichwertig
Angebotenes Fabrikat: '..........'
Angebotener Typ: '..........'
Liefern und betriebsbereit montieren
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Einheit: Stk
Produkt:
  Artikel:
    Artikelnummer: 2CKA006300A1563
    Artikelkurztext: Touch-Bedienelement, 12-fach Konfigurierbares Gerät

**01.0081 Touch-Bedienelement, 12-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 12gang
Unterstützte Bussysteme: KNX (TP)
Farbe: sonstige
Montageart: Aufputzmontage
Schutzart: IP20
Fabrikat: Busch-Jaeger
Typ: TB/U12.8.11-CG
oder gleichwertig
Angebotenes Fabrikat: '..........'
Angebotener Typ: '..........'
Liefern und betriebsbereit montieren
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Einheit: Stk
Produkt:
  Artikel:
    Artikelnummer: 2CKA006300A1564
    Artikelkurztext: Touch-Bedienelement, 12-fach Konfigurierbares Gerät

**01.0082 Touch-Bedienelement, 2-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 2gang
Unterstützte Bussysteme: KNX (TP)
Farbe: sonstige
Montageart: Aufputzmontage
Schutzart: IP20
Fabrikat: Busch-Jaeger
Typ: TB/U2.4.11-CG
oder gleichwertig
Angebotenes Fabrikat: '..........'
Angebotener Typ: '..........'
Liefern und betriebsbereit montieren
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Einheit: Stk
Produkt:
  Artikel:
    Artikelnummer: 2CKA006300A1559
    Artikelkurztext: Touch-Bedienelement, 2-fach Konfigurierbares Gerät

**01.0083 Touch-Bedienelement, 2-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 2gang
Unterstützte Bussysteme: KNX (TP)
Farbe: sonstige
Montageart: Aufputzmontage
Schutzart: IP20
Fabrikat: Busch-Jaeger
Typ: TB/U2.5.11-CG
oder gleichwertig
Angebotenes Fabrikat: '..........'
Angebotener Typ: '..........'
Liefern und betriebsbereit montieren
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Einheit: Stk
Produkt:
  Artikel:
    Artikelnummer: 2CKA006300A1560
    Artikelkurztext: Touch-Bedienelement, 2-fach Konfigurierbares Gerät

**01.0084 Touch-Bedienelement, 2-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 2gang
Unterstützte Bussysteme: KNX (TP)
Farbe: sonstige
Montageart: Unterputzmontage
Schutzart: IP20
Fabrikat: Busch-Jaeger
Typ: TB/U2.7.11-CG
oder gleichwertig
Angebotenes Fabrikat: '..........'
Angebotener Typ: '..........'
Liefern und betriebsbereit montieren
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Einheit: Stk
Produkt:
  Artikel:
    Artikelnummer: 2CKA006300A1616
    Artikelkurztext: Touch-Bedienelement, 2-fach Konfigurierbares Gerät

**01.0085 Touch-Bedienelement, 2-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 2gang
Unterstützte Bussysteme: KNX (TP)
Farbe: sonstige
Montageart: Unterputzmontage
Schutzart: IP20
Fabrikat: Busch-Jaeger
Typ: TB/U2.8.11-CG
oder gleichwertig
Angebotenes Fabrikat: '..........'
Angebotener Typ: '..........'
Liefern und betriebsbereit montieren
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Einheit: Stk
Produkt:
  Artikel:
    Artikelnummer: 2CKA006300A1615
    Artikelkurztext: Touch-Bedienelement, 2-fach Konfigurierbares Gerät

**01.0086 TBR/U4-CG Bedienelement 4f. mit RTR Konfigurierbares Gerät**
Bestellung nur in Verbindung mit der Design ID möglich. Die Konfiguration von Symbolen und/oder Texten erfolgt über ein Web-Konfigurationstool: tacteo-configurator.my.busch-jaeger.de Frei konfigurierbares Multifunktionsbedienelement. Mit integriertem KNX-Busankoppler. Mit integriertem Temperaturfühler. Mit integrierter Näherungsfunktion. Tasterfunktion: Schalten / Dimmen / Jalousie /Wert senden / Lichtszenen u.a. Unterstützung der KNX-Funktionen durch innovatives Farbkonzept (gelb=Beleuchtung, blau=Jalousie, orange=RTR, magenta=Szene und weiß=neutral/keine Funktionszuordnung) oder Standardbeleuchtung rot/grün. Der Busanschluss erfolgt über die beiliegende Busklemme. Anzahl Busteilnehmer: 1 Diese individuell produzierten Geräte sind vom Umtausch ausgeschlossen. Abbildung zeigt konfiguriertes Gerät. Bestellung nur in Verbindung mit der angegebenen Design ID oder der generierten Design ID aus dem Konfigurator möglich.

Baureihe: Touch control element, 4gang with room temperature controller
Unterstützte Bussysteme: KNX (TP)
Montageart: Aufputzmontage
Schutzart: IP20
Fabrikat: Busch-Jaeger
Typ: TBR/U4-CG
oder gleichwertig
Angebotenes Fabrikat: '..........'
Angebotener Typ: '..........'
Liefern und betriebsbereit montieren
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Einheit: Stk
Produkt:
  Artikel:
    Artikelnummer: 2CKA006300A1648
    Artikelkurztext: TBR/U4-CG Bedienelement 4f. mit RTR Konfigurierbares Gerät

**01.0087 Touch-Bedienelement, 4-fach mit Raumtemperaturregler Konfigurierbares Gerät**
Die Konfiguration von Symbolen und/oder Texten erfolgt über ein Web-Konfigurationstool: tacteo-configurator.my.busch-jaeger.de Frei konfigurierbarers Multifunktionsbedienelement. Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über obere Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Touch control element, 4gang with room temperature controller
Unterstützte Bussysteme: KNX (TP)
Montageart: Aufputzmontage
Schutzart: IP20
Fabrikat: Busch-Jaeger
Typ: TBR/U4.7.11-CG
oder gleichwertig
Angebotenes Fabrikat: '..........'
Angebotener Typ: '..........'
Liefern und betriebsbereit montieren
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Einheit: Stk
Produkt:
  Artikel:
    Artikelnummer: 2CKA006300A1565
    Artikelkurztext: Touch-Bedienelement, 4-fach mit Raumtemperaturregler Konfigurierbares Gerät

**01.0088 Touch-Bedienelement, 4-fach mit Raumtemperaturregler Konfigurierbares Gerät**
Die Konfiguration von Symbolen und/oder Texten erfolgt über ein Web-Konfigurationstool: tacteo-configurator.my.busch-jaeger.de Frei konfigurierbarers Multifunktionsbedienelement. Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über obere Wippe möglich Komfort-Standby-Umschaltung über untere Wippe möglich Der Regelausgang kann wahlweise ein stetiges (PI-Regelung) oder schaltendes Stellsignal (2-Punkt oder PWM) ausgeben Unterstützung der KNX-Funktionen durch innovatives Farbkonzept (gelb=Beleuchtung, blau=Jalousie, orange=RTR, magenta=Szene und weiß=neutral/keine Funktionszuordnung) oder Standardbeleuchtung rot/grün. Farbe und Funktion der LED über ETS änderbar. Zum Senden von Schalt-, Tast-, Dimm- und Jalousiebefehlen an einen KNX-Aktor Zur Einzelraum-Temperaturregelung in der Heizungs- und Klimatechnik.

Baureihe: Touch control element, 4gang with room temperature controller
Unterstützte Bussysteme: KNX (TP)
Montageart: Aufputzmontage
Schutzart: IP20
Fabrikat: Busch-Jaeger
Typ: TBR/U4.8.11-CG
oder gleichwertig
Angebotenes Fabrikat: '..........'
Angebotener Typ: '..........'
Liefern und betriebsbereit montieren
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Einheit: Stk
Produkt:
  Artikel:
    Artikelnummer: 2CKA006300A1566
    Artikelkurztext: Touch-Bedienelement, 4-fach mit Raumtemperaturregler Konfigurierbares Gerät

**01.0089 TB/U4-CG Bedienelement 4f. Konfigurierbares Gerät**
Bestellung nur in Verbindung mit der Design ID möglich. Die Konfiguration von Symbolen und/oder Texten erfolgt über ein Web-Konfigurationstool: tacteo-configurator.my.busch-jaeger.de Frei konfigurierbares Multifunktionsbedienelement. Mit integriertem KNX-Busankoppler. Mit integriertem Temperaturfühler. Mit integrierter Näherungsfunktion. Tasterfunktion: Schalten / Dimmen / Jalousie /Wert senden / Lichtszenen u.a. Unterstützung der KNX-Funktionen durch innovatives Farbkonzept (gelb=Beleuchtung, blau=Jalousie, orange=RTR, magenta=Szene und weiß=neutral/keine Funktionszuordnung) oder Standardbeleuchtung rot/grün. Der Busanschluss erfolgt über die beiliegende Busklemme. Anzahl Busteilnehmer: 1 Diese individuell produzierten Geräte sind vom Umtausch ausgeschlossen. Abbildung zeigt konfiguriertes Gerät. Bestellung nur in Verbindung mit der angegebenen Design ID oder der generierten Design ID aus dem Konfigurator möglich.

Baureihe: Touch control element, 4gang
Unterstützte Bussysteme: KNX (TP)
Montageart: Aufputzmontage
Schutzart: IP20
Fabrikat: Busch-Jaeger
Typ: TB/U4-CG
oder gleichwertig
Angebotenes Fabrikat: '..........'
Angebotener Typ: '..........'
Liefern und betriebsbereit montieren
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Einheit: Stk
Produkt:
  Artikel:
    Artikelnummer: 2CKA006300A1643
    Artikelkurztext: TB/U4-CG Bedienelement 4f. Konfigurierbares Gerät

**01.0090 Touch-Bedienelement, 4-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 4gang
Unterstützte Bussysteme: KNX (TP)
Farbe: sonstige
Montageart: Aufputzmontage
Schutzart: IP20
Fabrikat: Busch-Jaeger
Typ: TB/U4.4.11-CG
oder gleichwertig
Angebotenes Fabrikat: '..........'
Angebotener Typ: '..........'
Liefern und betriebsbereit montieren
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Einheit: Stk
Produkt:
  Artikel:
    Artikelnummer: 2CKA006300A1561
    Artikelkurztext: Touch-Bedienelement, 4-fach Konfigurierbares Gerät

**01.0091 Touch-Bedienelement, 4-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 4gang
Unterstützte Bussysteme: KNX (TP)
Farbe: sonstige
Montageart: Unterputzmontage
Schutzart: IP20
Fabrikat: Busch-Jaeger
Typ: TB/U4.5.11-CG
oder gleichwertig
Angebotenes Fabrikat: '..........'
Angebotener Typ: '..........'
Liefern und betriebsbereit montieren
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Einheit: Stk
Produkt:
  Artikel:
    Artikelnummer: 2CKA006300A1613
    Artikelkurztext: Touch-Bedienelement, 4-fach Konfigurierbares Gerät

**01.0092 TB/U4.7.11-CG Bedienelement 4f.**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 4gang
Unterstützte Bussysteme: KNX (TP)
Farbe: sonstige
Montageart: Unterputzmontage
Schutzart: IP20
Fabrikat: Busch-Jaeger
Typ: TB/U4.7.11-CG
oder gleichwertig
Angebotenes Fabrikat: '..........'
Angebotener Typ: '..........'
Liefern und betriebsbereit montieren
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Einheit: Stk
Produkt:
  Artikel:
    Artikelnummer: 2CKA006300A1617
    Artikelkurztext: TB/U4.7.11-CG Bedienelement 4f.

**01.0093 TB/U4.8.11-CG Bedienelement 4f.**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 4gang
Unterstützte Bussysteme: KNX (TP)
Farbe: sonstige
Montageart: Unterputzmontage
Schutzart: IP20
Fabrikat: Busch-Jaeger
Typ: TB/U4.8.11-CG
oder gleichwertig
Angebotenes Fabrikat: '..........'
Angebotener Typ: '..........'
Liefern und betriebsbereit montieren
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Einheit: Stk
Produkt:
  Artikel:
    Artikelnummer: 2CKA006300A1626
    Artikelkurztext: TB/U4.8.11-CG Bedienelement 4f.

**01.0094 TB/U6-CG Bedienelement 6f. Konfigurierbares Gerät**
Bestellung nur in Verbindung mit der Design ID möglich. Die Konfiguration von Symbolen und/oder Texten erfolgt über ein Web-Konfigurationstool: tacteo-configurator.my.busch-jaeger.de Frei konfigurierbares Multifunktionsbedienelement. Mit integriertem KNX-Busankoppler. Mit integriertem Temperaturfühler. Mit integrierter Näherungsfunktion. Tasterfunktion: Schalten / Dimmen / Jalousie /Wert senden / Lichtszenen u.a. Unterstützung der KNX-Funktionen durch innovatives Farbkonzept (gelb=Beleuchtung, blau=Jalousie, orange=RTR, magenta=Szene und weiß=neutral/keine Funktionszuordnung) oder Standardbeleuchtung rot/grün. Der Busanschluss erfolgt über die beiliegende Busklemme. Anzahl Busteilnehmer: 1 Diese individuell produzierten Geräte sind vom Umtausch ausgeschlossen. Abbildung zeigt konfiguriertes Gerät. Bestellung nur in Verbindung mit der angegebenen Design ID oder der generierten Design ID aus dem Konfigurator möglich.

Baureihe: Touch control element, 6gang
Unterstützte Bussysteme: KNX (TP)
Montageart: Aufputzmontage
Schutzart: IP20
Fabrikat: Busch-Jaeger
Typ: TB/U6-CG
oder gleichwertig
Angebotenes Fabrikat: '..........'
Angebotener Typ: '..........'
Liefern und betriebsbereit montieren
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Einheit: Stk
Produkt:
  Artikel:
    Artikelnummer: 2CKA006300A1644
    Artikelkurztext: TB/U6-CG Bedienelement 6f. Konfigurierbares Gerät

**01.0095 Touch-Bedienelement, 6-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 6gang
Unterstützte Bussysteme: KNX (TP)
Farbe: sonstige
Montageart: Aufputzmontage
Schutzart: IP20
Fabrikat: Busch-Jaeger
Typ: TB/U6.4.11-CG
oder gleichwertig
Angebotenes Fabrikat: '..........'
Angebotener Typ: '..........'
Liefern und betriebsbereit montieren
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Einheit: Stk
Produkt:
  Artikel:
    Artikelnummer: 2CKA006300A1562
    Artikelkurztext: Touch-Bedienelement, 6-fach Konfigurierbares Gerät

**01.0096 Touch-Bedienelement, 6-fach Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 6gang
Unterstützte Bussysteme: KNX (TP)
Farbe: sonstige
Montageart: Unterputzmontage
Schutzart: IP20
Fabrikat: Busch-Jaeger
Typ: TB/U6.5.11-CG
oder gleichwertig
Angebotenes Fabrikat: '..........'
Angebotener Typ: '..........'
Liefern und betriebsbereit montieren
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Einheit: Stk
Produkt:
  Artikel:
    Artikelnummer: 2CKA006300A1605
    Artikelkurztext: Touch-Bedienelement, 6-fach Konfigurierbares Gerät

**01.0097 TB/U6.7.11-CG Bedienelement 6f**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 6gang
Unterstützte Bussysteme: KNX (TP)
Farbe: sonstige
Montageart: Unterputzmontage
Schutzart: IP20
Fabrikat: Busch-Jaeger
Typ: TB/U6.7.11-CG
oder gleichwertig
Angebotenes Fabrikat: '..........'
Angebotener Typ: '..........'
Liefern und betriebsbereit montieren
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Einheit: Stk
Produkt:
  Artikel:
    Artikelnummer: 2CKA006300A1618
    Artikelkurztext: TB/U6.7.11-CG Bedienelement 6f

**01.0098 TB/U6.8.11-CG Bedienelement 6f**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar.

Baureihe: Touch control element, 6gang
Unterstützte Bussysteme: KNX (TP)
Farbe: sonstige
Montageart: Unterputzmontage
Schutzart: IP20
Fabrikat: Busch-Jaeger
Typ: TB/U6.8.11-CG
oder gleichwertig
Angebotenes Fabrikat: '..........'
Angebotener Typ: '..........'
Liefern und betriebsbereit montieren
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Einheit: Stk
Produkt:
  Artikel:
    Artikelnummer: 2CKA006300A1627
    Artikelkurztext: TB/U6.8.11-CG Bedienelement 6f

**01.0099 Busch-Wächter® 180 UP Sensor Standard Konfigurierbares Gerät**
Bewegungsmelder mit bis zu 4 Kanälen. Parallelbetrieb mehrerer Wächter möglich Abschalten eines 90° Erfassungsbereichs pro Kanal per Software/ETS Dämmerungssensor und Nachlaufzeit einstellbar per ETS Flaches Design Parallelbetrieb mehrerer Wächter ist durch zyklische Einschaltbefehle möglich Dämmerungssensor und Nachlaufzeit einstellbar per ETS Mit integriertem Busankoppler

Produktname: Busch-Wächter® 180 UP Sensor Standard Konfigurierbares Gerät
Ausführung: Bewegungssensor
Schutzart: IP20
Sensor-Erfassungsbereich: waagrecht 0 ... 180 °
Einbaulage: senkrecht
Montageart: Aufputzmontage
Fabrikat: Busch-Jaeger
Typ: TBW/U.1.11-CG
oder gleichwertig
Angebotenes Fabrikat: '..........'
Angebotener Typ: '..........'
Liefern und betriebsbereit montieren
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Einheit: Stk
Produkt:
  Artikel:
    Artikelnummer: 2CKA006300A1568
    Artikelkurztext: Busch-Wächter® 180 UP Sensor Standard Konfigurierbares Gerät

**01.0100 TBW/U.2.11-CG Busch-Wächter 180°**
Bewegungsmelder mit bis zu 4 Kanälen. Parallelbetrieb mehrerer Wächter möglich Abschalten eines 90° Erfassungsbereichs pro Kanal per Software/ETS Dämmerungssensor und Nachlaufzeit einstellbar per ETS Flaches Design Parallelbetrieb mehrerer Wächter ist durch zyklische Einschaltbefehle möglich Dämmerungssensor und Nachlaufzeit einstellbar per ETS Mit integriertem Busankoppler

Produktname: Busch-Wächter® 180 UP Sensor Standard Konfigurierbares Gerät
Ausführung: Bewegungssensor
Schutzart: IP20
Sensor-Erfassungsbereich: waagrecht 0 ... 180 °
Einbaulage: senkrecht
Montageart: Unterputzmontage
Fabrikat: Busch-Jaeger
Typ: TBW/U.2.11-CG
oder gleichwertig
Angebotenes Fabrikat: '..........'
Angebotener Typ: '..........'
Liefern und betriebsbereit montieren
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Einheit: Stk
Produkt:
  Artikel:
    Artikelnummer: 2CKA006300A1620
    Artikelkurztext: TBW/U.2.11-CG Busch-Wächter 180°

**01.0101 TBW/U.3.11-CG Busch-Wächter 180°**
Bewegungsmelder mit bis zu 4 Kanälen. Parallelbetrieb mehrerer Wächter möglich Abschalten eines 90° Erfassungsbereichs pro Kanal per Software/ETS Dämmerungssensor und Nachlaufzeit einstellbar per ETS Flaches Design Parallelbetrieb mehrerer Wächter ist durch zyklische Einschaltbefehle möglich Dämmerungssensor und Nachlaufzeit einstellbar per ETS Mit integriertem Busankoppler

Produktname: Busch-Wächter® 180 UP Sensor Standard Konfigurierbares Gerät
Ausführung: Bewegungssensor
Schutzart: IP20
Sensor-Erfassungsbereich: waagrecht 0 ... 180 °
Einbaulage: senkrecht
Montageart: Unterputzmontage
Fabrikat: Busch-Jaeger
Typ: TBW/U.3.11-CG
oder gleichwertig
Angebotenes Fabrikat: '..........'
Angebotener Typ: '..........'
Liefern und betriebsbereit montieren
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Einheit: Stk
Produkt:
  Artikel:
    Artikelnummer: 2CKA006300A1629
    Artikelkurztext: TBW/U.3.11-CG Busch-Wächter 180°

**01.0102 TR/U-CG Raumtemperaturregler Konfigurierbares Gerät**
Bestellung nur in Verbindung mit der Design ID möglich. Die Konfiguration von Symbolen und/oder Texten erfolgt über ein Web-Konfigurationstool: tacteo-configurator.my.busch-jaeger.de Frei konfigurierbares Multifunktionsbedienelement. Mit integriertem KNX-Busankoppler. Mit integriertem Temperaturfühler. Mit integrierter Näherungsfunktion. Tasterfunktion: Schalten / Dimmen / Jalousie /Wert senden / Lichtszenen u.a. Unterstützung der KNX-Funktionen durch innovatives Farbkonzept (gelb=Beleuchtung, blau=Jalousie, orange=RTR, magenta=Szene und weiß=neutral/keine Funktionszuordnung) oder Standardbeleuchtung rot/grün. Der Busanschluss erfolgt über die beiliegende Busklemme. Anzahl Busteilnehmer: 1 Diese individuell produzierten Geräte sind vom Umtausch ausgeschlossen. Abbildung zeigt konfiguriertes Gerät. Bestellung nur in Verbindung mit der angegebenen Design ID oder der generierten Design ID aus dem Konfigurator möglich.

Baureihe: Touch room temperature controller
Unterstützte Bussysteme: KNX (TP)
Montageart: Aufputzmontage
Schutzart: IP20
Fabrikat: Busch-Jaeger
Typ: TR/U-CG
oder gleichwertig
Angebotenes Fabrikat: '..........'
Angebotener Typ: '..........'
Liefern und betriebsbereit montieren
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Einheit: Stk
Produkt:
  Artikel:
    Artikelnummer: 2CKA006300A1647
    Artikelkurztext: TR/U-CG Raumtemperaturregler Konfigurierbares Gerät

**01.0103 Touch-Raumtemperaturegler Konfigurierbares Gerät**
Die Konfiguration von Symbolen und/oder Texten erfolgt über ein Web-Konfigurationstool: tacteo-configurator.my.busch-jaeger.de Frei konfigurierbarers Multifunktionsbedienelement. Mit externer Istwert-Vorgabe Mit hinterleuchtetem Display zur Anzeige der aktuellen Raumtemperatur. Über KNX kann Komfort-,Standby-,Nachtbetrieb oder Frost-/Hitzeschutzbetrieb vorgewählt werden. Die Sollwerte sind parametierbar Anzeige der Betriebszustände über Symbole im Display. Der Regler ist ein stetiger Raumtemperaturregler für Ventilator-Konvektoren (Fan Coil) in 2- und 4-Rohr Anlagen und konventionellen Heiz- oder Kühlanlagen Die Lüfterstufe kann manuell oder in den Automatikbetrieb geschaltet werden Sollwertverstellung über obere Wippe möglich Komfort-Standby-Umschaltung über untere Wippe möglich Der Regelausgang kann wahlweise ein stetiges (PI-Regelung) oder schaltendes Stellsignal (2-Punkt oder PWM) ausgeben Unterstützung der KNX-Funktionen durch innovatives Farbkonzept (gelb=Beleuchtung, blau=Jalousie, orange=RTR, magenta=Szene und weiß=neutral/keine Funktionszuordnung) oder Standardbeleuchtung rot/grün. Farbe und Funktion der LED über ETS änderbar. Zur Einzelraum-Temperaturregelung in der Heizungs- und Klimatechnik.

Baureihe: Touch room temperature controller
Unterstützte Bussysteme: KNX (TP)
Montageart: Aufputzmontage
Schutzart: IP20
Fabrikat: Busch-Jaeger
Typ: TR/U.1.11-CG
oder gleichwertig
Angebotenes Fabrikat: '..........'
Angebotener Typ: '..........'
Liefern und betriebsbereit montieren
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Einheit: Stk
Produkt:
  Artikel:
    Artikelnummer: 2CKA006300A1567
    Artikelkurztext: Touch-Raumtemperaturegler Konfigurierbares Gerät

**01.0104 TR/U.2.11-CG Raumtemperaturregler**
Die Konfiguration von Symbolen und/oder Texten erfolgt über ein Web-Konfigurationstool: tacteo-configurator.my.busch-jaeger.de Frei konfigurierbarers Multifunktionsbedienelement. Mit hinterleuchtetem Display zur Anzeige der aktuellen Raumtemperatur. Über KNX kann Komfort-,Standby-,Nachtbetrieb oder Frost-/Hitzeschutzbetrieb vorgewählt werden. Die Sollwerte sind parametierbar Anzeige der Betriebszustände über Symbole im Display. Anzeige des Datums und der Zeit im Display möglich Der Regler ist ein stetiger Raumtemperaturregler für Ventilator-Konvektoren (Fan Coil) in 2- und 4-Rohr Anlagen und konventionellen Heiz- oder Kühlanlagen Die Lüfterstufe kann manuell oder in den Automatikbetrieb geschaltet werden Sollwertverstellung über obere Wippe möglich Komfort-Standby-Umschaltung über untere Wippe möglich Der Regelausgang kann wahlweise ein stetiges (PI-Regelung) oder schaltendes Stellsignal (2-Punkt oder PWM) ausgeben Unterstützung der KNX-Funktionen durch innovatives Farbkonzept (gelb=Beleuchtung, blau=Jalousie, orange=RTR, magenta=Szene und weiß=neutral/keine Funktionszuordnung) oder Standardbeleuchtung rot/grün. Farbe und Funktion der LED über ETS änderbar. Zur Einzelraum-Temperaturregelung in der Heizungs- und Klimatechnik.

Baureihe: Touch room temperature controller
Unterstützte Bussysteme: KNX (TP)
Montageart: Unterputzmontage
Schutzart: IP20
Fabrikat: Busch-Jaeger
Typ: TR/U.2.11-CG
oder gleichwertig
Angebotenes Fabrikat: '..........'
Angebotener Typ: '..........'
Liefern und betriebsbereit montieren
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Einheit: Stk
Produkt:
  Artikel:
    Artikelnummer: 2CKA006300A1619
    Artikelkurztext: TR/U.2.11-CG Raumtemperaturregler

**01.0105 TR/U.3.11-CG Raumtemperaturregler**
Die Konfiguration von Symbolen und/oder Texten erfolgt über ein Web-Konfigurationstool: tacteo-configurator.my.busch-jaeger.de Frei konfigurierbarers Multifunktionsbedienelement. Mit hinterleuchtetem Display zur Anzeige der aktuellen Raumtemperatur. Über KNX kann Komfort-,Standby-,Nachtbetrieb oder Frost-/Hitzeschutzbetrieb vorgewählt werden. Die Sollwerte sind parametierbar Anzeige der Betriebszustände über Symbole im Display. Anzeige des Datums und der Zeit im Display möglich Der Regler ist ein stetiger Raumtemperaturregler für Ventilator-Konvektoren (Fan Coil) in 2- und 4-Rohr Anlagen und konventionellen Heiz- oder Kühlanlagen Die Lüfterstufe kann manuell oder in den Automatikbetrieb geschaltet werden Sollwertverstellung über obere Wippe möglich Komfort-Standby-Umschaltung über untere Wippe möglich Der Regelausgang kann wahlweise ein stetiges (PI-Regelung) oder schaltendes Stellsignal (2-Punkt oder PWM) ausgeben Unterstützung der KNX-Funktionen durch innovatives Farbkonzept (gelb=Beleuchtung, blau=Jalousie, orange=RTR, magenta=Szene und weiß=neutral/keine Funktionszuordnung) oder Standardbeleuchtung rot/grün. Farbe und Funktion der LED über ETS änderbar. Zur Einzelraum-Temperaturregelung in der Heizungs- und Klimatechnik.

Baureihe: Touch room temperature controller
Unterstützte Bussysteme: KNX (TP)
Montageart: Unterputzmontage
Schutzart: IP20
Fabrikat: Busch-Jaeger
Typ: TR/U.3.11-CG
oder gleichwertig
Angebotenes Fabrikat: '..........'
Angebotener Typ: '..........'
Liefern und betriebsbereit montieren
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Einheit: Stk
Produkt:
  Artikel:
    Artikelnummer: 2CKA006300A1628
    Artikelkurztext: TR/U.3.11-CG Raumtemperaturregler

**01.0106 Entnahmeschutz Access Control Geräte für vertikale Glasvarianten.**
Verhindert die Demontage von Busch-tacteo® Kartenhaltern, Kartenlesern und Raumaußensensoren mit/ohne Kartenlesern und Raumnummern. Bei Bedarf entnehmen Sie bitte Software und Beschreibung dem aktuellen Online-Katalog.

Montageart: Unterputzmontage
Fabrikat: Busch-Jaeger
Typ: TZE/U.0.2.CK
oder gleichwertig
Angebotenes Fabrikat: '..........'
Angebotener Typ: '..........'
Liefern und betriebsbereit montieren
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Einheit: Stk
Produkt:
  Artikel:
    Artikelnummer: 2CSY245271S3601
    Artikelkurztext: Entnahmeschutz Access Control Geräte für vertikale Glasvarianten.

**01.0107 Entnahmeschutz Access Control Geräte für quadratische und horizontale Gl**
Verhindert die Demontage von Busch-tacteo® Kartenhaltern, Kartenlesern und Raumaußensensoren mit/ohne Kartenlesern. Bei Bedarf entnehmen Sie bitte Software und Beschreibung dem aktuellen Online-Katalog.

Montageart: Unterputzmontage
Fabrikat: Busch-Jaeger
Typ: TZE/U.0.3.CK
oder gleichwertig
Angebotenes Fabrikat: '..........'
Angebotener Typ: '..........'
Liefern und betriebsbereit montieren
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Einheit: Stk
Produkt:
  Artikel:
    Artikelnummer: 2CSY233741S3611
    Artikelkurztext: Entnahmeschutz Access Control Geräte für quadratische und horizontale Gl

**01.0108 TA/U3-CG Raumaussensensor Konfigurierbares Gerät**
Bestellung nur in Verbindung mit der Design ID möglich. Die Konfiguration von Symbolen und/oder Texten erfolgt über ein Web-Konfigurationstool: tacteo-configurator.my.busch-jaeger.de Frei konfigurierbares Multifunktionsbedienelement. Mit integriertem KNX-Busankoppler. Mit integriertem Temperaturfühler. Mit integrierter Näherungsfunktion. Tasterfunktion: Schalten / Dimmen / Jalousie /Wert senden / Lichtszenen u.a. Unterstützung der KNX-Funktionen durch innovatives Farbkonzept (gelb=Beleuchtung, blau=Jalousie, orange=RTR, magenta=Szene und weiß=neutral/keine Funktionszuordnung) oder Standardbeleuchtung rot/grün. Der Busanschluss erfolgt über die beiliegende Busklemme. Anzahl Busteilnehmer: 1 Diese individuell produzierten Geräte sind vom Umtausch ausgeschlossen. Abbildung zeigt konfiguriertes Gerät. Bestellung nur in Verbindung mit der angegebenen Design ID oder der generierten Design ID aus dem Konfigurator möglich.

Baureihe: Room outdoor sensor
Unterstützte Bussysteme: KNX (TP)
Farbe: grau
Montageart: Aufputzmontage
Schutzart: IP20
Fabrikat: Busch-Jaeger
Typ: TA/U3-CG
oder gleichwertig
Angebotenes Fabrikat: '..........'
Angebotener Typ: '..........'
Liefern und betriebsbereit montieren
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Einheit: Stk
Produkt:
  Artikel:
    Artikelnummer: 2CKA006300A1646
    Artikelkurztext: TA/U3-CG Raumaussensensor Konfigurierbares Gerät

**01.0109 Raumaussensensor Konfigurierbares Gerät**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar. Frei programmierbare Funktion "Do not disturb", "Bell" und " Make up room".

Baureihe: Room outdoor sensor
Unterstützte Bussysteme: KNX (TP)
Farbe: sonstige
Montageart: Aufputzmontage
Schutzart: IP20
Fabrikat: Busch-Jaeger
Typ: TA/U3.1.11-CG
oder gleichwertig
Angebotenes Fabrikat: '..........'
Angebotener Typ: '..........'
Liefern und betriebsbereit montieren
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Einheit: Stk
Produkt:
  Artikel:
    Artikelnummer: 2CKA006300A1569
    Artikelkurztext: Raumaussensensor Konfigurierbares Gerät

**01.0110 TA/U3.2.11-CG Raumaussensensor**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar. Frei programmierbare Funktion "Do not disturb", "Bell" und " Make up room".

Baureihe: Room outdoor sensor
Unterstützte Bussysteme: KNX (TP)
Farbe: sonstige
Montageart: Unterputzmontage
Schutzart: IP20
Fabrikat: Busch-Jaeger
Typ: TA/U3.2.11-CG
oder gleichwertig
Angebotenes Fabrikat: '..........'
Angebotener Typ: '..........'
Liefern und betriebsbereit montieren
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Einheit: Stk
Produkt:
  Artikel:
    Artikelnummer: 2CKA006300A1621
    Artikelkurztext: TA/U3.2.11-CG Raumaussensensor

**01.0111 TA/U3.3.11-CG Raumaussensensor**
Die Konfiguration von Symbolen und/oder Texten erfolgt über ein Web-Konfigurationstool: tacteo-configurator.my.busch-jaeger.de Frei konfigurierbarers Multifunktionsbedienelement. Zum Senden von Schalt-, Tast-, Dimm- und Jalousiebefehlen an einen KNX-Aktor Unterstützung der KNX-Funktionen durch innovatives Farbkonzept (gelb=Beleuchtung, blau=Jalousie, orange=RTR, magenta=Szene und weiß=neutral/keine Funktionszuordnung) oder Standardbeleuchtung rot/grün. Farbe und Funktion der LED's über ETS änderbar. Frei programmierbare Funktion "Do not disturb", "Bell" und " Make up room". Zum Lesen von mifare RF-Karten.

Baureihe: Room outdoor sensor with card reader
Unterstützte Bussysteme: KNX (TP)
Farbe: sonstige
Montageart: Unterputzmontage
Schutzart: IP20
Fabrikat: Busch-Jaeger
Typ: TA/U3.3.11-CG
oder gleichwertig
Angebotenes Fabrikat: '..........'
Angebotener Typ: '..........'
Liefern und betriebsbereit montieren
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Einheit: Stk
Produkt:
  Artikel:
    Artikelnummer: 2CKA006300A1630
    Artikelkurztext: TA/U3.3.11-CG Raumaussensensor

**01.0112 Raumaussensensor mit Raumnummer Konfigurierbares Gerät**
Die Konfiguration von Symbolen und/oder Texten erfolgt über ein Web-Konfigurationstool: tacteo-configurator.my.busch-jaeger.de Frei konfigurierbarers Multifunktionsbedienelement. Unterstützung der KNX-Funktionen durch innovatives Farbkonzept (gelb=Beleuchtung, blau=Jalousie, orange=RTR, magenta=Szene und weiß=neutral/keine Funktionszuordnung) oder Standardbeleuchtung rot/grün. Farbe und Funktion der LED's über ETS änderbar. Mit hinterleuchteter Zimmernummer. Frei programmierbare Funktion "Do not disturb", "Bell" und " Make up room".

Baureihe: Room outdoor sensor with room number
Unterstützte Bussysteme: KNX (TP)
Montageart: Unterputzmontage
Schutzart: IP20
Fabrikat: Busch-Jaeger
Typ: TSN/U.2.11-CG
oder gleichwertig
Angebotenes Fabrikat: '..........'
Angebotener Typ: '..........'
Liefern und betriebsbereit montieren
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Einheit: Stk
Produkt:
  Artikel:
    Artikelnummer: 2CKA006300A1606
    Artikelkurztext: Raumaussensensor mit Raumnummer Konfigurierbares Gerät

**01.0113 Entnahmeschutz für Bedienelemente**
Verhindert die Demontage von ClimaECO Sensoren und Busch-tacteo® Bedienelementen, Raumtemperaturreglern, Raumaußensensoren und Bewegungsmeldern. Die Demontage des Gerätes mit montiertem Entnahmeschutz erfolgt über das Entnahmewerkzeug TZW/U.x.x-CK. Bei Bedarf entnehmen Sie bitte Software und Beschreibung dem aktuellen Online-Katalog.

Montageart: Unterputzmontage
Schutzart: IP20
Unterstützte Bussysteme: KNX (TP)
Fabrikat: Busch-Jaeger
Typ: TZE/U.0.11.CK
oder gleichwertig
Angebotenes Fabrikat: '..........'
Angebotener Typ: '..........'
Liefern und betriebsbereit montieren
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Einheit: Stk
Produkt:
  Artikel:
    Artikelnummer: 2CKA006300A1632
    Artikelkurztext: Entnahmeschutz für Bedienelemente

**01.0114 Entnahmeschutzwerkzeug**
Werkzeug zur Entnahme eines Gerätes mit montiertem Entnahmeschutz TZE/U.0.11.CK Montage erfolgt am UP-Einsatz des Gerätes. Bei Bedarf entnehmen Sie bitte Software und Beschreibung dem aktuellen Online-Katalog.

Montageart: Unterputzmontage
Schutzart: IP20
Unterstützte Bussysteme: KNX (TP)
Fabrikat: Busch-Jaeger
Typ: TZW/U.0.11.CK
oder gleichwertig
Angebotenes Fabrikat: '..........'
Angebotener Typ: '..........'
Liefern und betriebsbereit montieren
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Einheit: Stk
Produkt:
  Artikel:
    Artikelnummer: 2CKA006300A1610
    Artikelkurztext: Entnahmeschutzwerkzeug

**01.0115 Busch-RoomTouch® 5"**
Multifunktionales HD IPS KNX-Touch-Display als Raumbedienelement zur Visualisierung und Steuerung von allen Funktionen in einer KNX Anlage. Zur Darstellung und intuitiven Bedienung von folgenden KNX-Standardfunktionen: Schalten, Wippschalter, Dimmen (4-bit und 8-bit), Schieberegler, Jalousie, RGBW Bedienelement, Raumtemperatur Bedienelement, Split Unit Bedienelement, Stufenschalter, Szenenschalter, Anzeige-Element oder Audio Bedienelement. Weitere Funktionen: 20 Stör- und Alarmmeldungen, 10 Logik Funktionen, 10 Zeitschaltuhren mit jeweils 6 Schaltzeiten, 4 Szene-Aktoren,1 Raumtemperaturregler und einzelne Seiten können mit PIN-Code geschützt werden. Statusanzeige, Anzeige von Datum und Uhrzeit, sowie Anzeige von Innen- und Außentemperatur. Eingebauter Temperatursensor, Näherungssensor und Helligkeitssensor. Mit einem Taster/Schalter-Eingang und externem Temperatursensor-Eingang. Seitendarstellung mit max. 30 Touchflächen auf 6 oder 10 Seiten (abhängig von der Montageart). Blickwinkel Display: 160° - 160°. Montage über separate UP-Dose. Externe Spannungsversorgung: 20-32 VDC (SELV).

Baureihe: RT/U
Unterstützte Bussysteme: KNX
Bildschirmgröße: 5 in
Farbe: weissglas
Montageart: Unterputzmontage
Fabrikat: Busch-Jaeger
Typ: RT/U30.0.11-811
oder gleichwertig
Angebotenes Fabrikat: '..........'
Angebotener Typ: '..........'
Liefern und betriebsbereit montieren
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Einheit: Stk
Produkt:
  Artikel:
    Artikelnummer: 2TMA200050W0010
    Artikelkurztext: Busch-RoomTouch® 5"

**01.0116 Busch-RoomTouch® 5"**
Multifunktionales HD IPS KNX-Touch-Display als Raumbedienelement zur Visualisierung und Steuerung von allen Funktionen in einer KNX Anlage. Zur Darstellung und intuitiven Bedienung von folgenden KNX-Standardfunktionen: Schalten, Wippschalter, Dimmen (4-bit und 8-bit), Schieberegler, Jalousie, RGBW Bedienelement, Raumtemperatur Bedienelement, Split Unit Bedienelement, Stufenschalter, Szenenschalter, Anzeige-Element oder Audio Bedienelement. Weitere Funktionen: 20 Stör- und Alarmmeldungen, 10 Logik Funktionen, 10 Zeitschaltuhren mit jeweils 6 Schaltzeiten, 4 Szene-Aktoren,1 Raumtemperaturregler und einzelne Seiten können mit PIN-Code geschützt werden. Statusanzeige, Anzeige von Datum und Uhrzeit, sowie Anzeige von Innen- und Außentemperatur. Eingebauter Temperatursensor, Näherungssensor und Helligkeitssensor. Mit einem Taster/Schalter-Eingang und externem Temperatursensor-Eingang. Seitendarstellung mit max. 30 Touchflächen auf 6 oder 10 Seiten (abhängig von der Montageart). Blickwinkel Display: 160° - 160°. Montage über separate UP-Dose. Externe Spannungsversorgung: 20-32 VDC (SELV).

Baureihe: RT/U
Unterstützte Bussysteme: KNX
Bildschirmgröße: 5 in
Farbe: Glas: schwarz
Montageart: Unterputzmontage
Fabrikat: Busch-Jaeger
Typ: RT/U30.0.11-825
oder gleichwertig
Angebotenes Fabrikat: '..........'
Angebotener Typ: '..........'
Liefern und betriebsbereit montieren
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Einheit: Stk
Produkt:
  Artikel:
    Artikelnummer: 2TMA200050B0008
    Artikelkurztext: Busch-RoomTouch® 5"

**01.0117 ST/U10.1.11-811 SmartTouch 10 Weiß / Stahl**
Freiprogrammierbares KNX-Touch-Display als raumübergreifende Steuer-, Melde-, und Kontrolleinheit. Zu verwenden als Innenstation Video für das Türkommunikationssystem Busch-Welcome®. Zur Darstellung und Bedienung von folgenden KNX-Standardfunktionen: - Schalten - Dimmen - Schieberegler - Jalousiesteuerung - RGBW Bedienelement - Stufenschalter - Szenenschalter - Anzeige-Element - Audio Bedienelement Mit Szenenfunktion, Logikfunktion, Anwesenheitssimulation und Zeitprogrammen. Funktionen: - 480 KNX Bedienelemente - Audio Bedienelement - RGB Bedienelement - maximal 30 Seiten - 80 Stör- und Alarmmeldungen - 30 Logik Funktionen - 30 Zeitschaltuhren - Anwesenheitssimulation für 20 Teilnehmer - 10 Szene-Aktoren - 1 Objekt RTR Ausgestattet mit einer Hörschleife zur Einkopplung des Audiosignals in Hörgeräte. Seitendarstellung mit max. 16 Touchflächen auf einer Seite. Externe Spannungsversorgung: 20-32 VDC (SELV) oder über die Systemzentrale Busch-Welcome®.

Baureihe: Touch Panels
Unterstützte Bussysteme: free@home, free@home wireless, KNX (TP), KNX, Welcome
Bauteil: Steuerelement
Bildschirmgröße: 10 in
Displaytyp: TFT Touch Display
Hilfsspannung AC/DC: 24 V DC
Montageart: Unterputzmontage
Schutzart: IP20
Fabrikat: Busch-Jaeger
Typ: ST/U10.1.11-811
oder gleichwertig
Angebotenes Fabrikat: '..........'
Angebotener Typ: '..........'
Liefern und betriebsbereit montieren
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Einheit: Stk
Produkt:
  Artikel:
    Artikelnummer: 2TMA310050W0001
    Artikelkurztext: ST/U10.1.11-811 SmartTouch 10 Weiß / Stahl

**01.0118 ST/U10.1.11-825 SmartTouch 10 Schwarz / Stahl**
Freiprogrammierbares KNX-Touch-Display als raumübergreifende Steuer-, Melde-, und Kontrolleinheit. Zu verwenden als Innenstation Video für das Türkommunikationssystem Busch-Welcome®. Zur Darstellung und Bedienung von folgenden KNX-Standardfunktionen: - Schalten - Dimmen - Schieberegler - Jalousiesteuerung - RGBW Bedienelement - Stufenschalter - Szenenschalter - Anzeige-Element - Audio Bedienelement Mit Szenenfunktion, Logikfunktion, Anwesenheitssimulation und Zeitprogrammen. Funktionen: - 480 KNX Bedienelemente - Audio Bedienelement - RGB Bedienelement - maximal 30 Seiten - 80 Stör- und Alarmmeldungen - 30 Logik Funktionen - 30 Zeitschaltuhren - Anwesenheitssimulation für 20 Teilnehmer - 10 Szene-Aktoren - 1 Objekt RTR Ausgestattet mit einer Hörschleife zur Einkopplung des Audiosignals in Hörgeräte. Seitendarstellung mit max. 16 Touchflächen auf einer Seite. Externe Spannungsversorgung: 20-32 VDC (SELV) oder über die Systemzentrale Busch-Welcome®.

Baureihe: Touch Panels
Unterstützte Bussysteme: free@home, free@home wireless, KNX (TP), KNX, Welcome
Bauteil: Steuerelement
Bildschirmgröße: 10 in
Displaytyp: TFT Touch Display
Hilfsspannung AC/DC: 24 V DC
Montageart: Unterputzmontage
Schutzart: IP20
Fabrikat: Busch-Jaeger
Typ: ST/U10.1.11-825
oder gleichwertig
Angebotenes Fabrikat: '..........'
Angebotener Typ: '..........'
Liefern und betriebsbereit montieren
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Einheit: Stk
Produkt:
  Artikel:
    Artikelnummer: 2TMA310050B0001
    Artikelkurztext: ST/U10.1.11-825 SmartTouch 10 Schwarz / Stahl

**01.0119 ST/U10.2.11-811 SmartTouch 10 Weiß / Graphit**
Freiprogrammierbares KNX-Touch-Display als raumübergreifende Steuer-, Melde-, und Kontrolleinheit. Zu verwenden als Innenstation Video für das Türkommunikationssystem Busch-Welcome®. Zur Darstellung und Bedienung von folgenden KNX-Standardfunktionen: - Schalten - Dimmen - Schieberegler - Jalousiesteuerung - RGBW Bedienelement - Stufenschalter - Szenenschalter - Anzeige-Element - Audio Bedienelement Mit Szenenfunktion, Logikfunktion, Anwesenheitssimulation und Zeitprogrammen. Funktionen: - 480 KNX Bedienelemente - Audio Bedienelement - RGB Bedienelement - maximal 30 Seiten - 80 Stör- und Alarmmeldungen - 30 Logik Funktionen - 30 Zeitschaltuhren - Anwesenheitssimulation für 20 Teilnehmer - 10 Szene-Aktoren - 1 Objekt RTR Ausgestattet mit einer Hörschleife zur Einkopplung des Audiosignals in Hörgeräte. Seitendarstellung mit max. 16 Touchflächen auf einer Seite. Externe Spannungsversorgung: 20-32 VDC (SELV) oder über die Systemzentrale Busch-Welcome®.

Baureihe: Touch Panels
Unterstützte Bussysteme: free@home, free@home wireless, KNX (TP), KNX, Welcome
Bauteil: Steuerelement
Bildschirmgröße: 10 in
Displaytyp: TFT Touch Display
Hilfsspannung AC/DC: 24 V DC
Montageart: Unterputzmontage
Schutzart: IP20
Fabrikat: Busch-Jaeger
Typ: ST/U10.2.11-811
oder gleichwertig
Angebotenes Fabrikat: '..........'
Angebotener Typ: '..........'
Liefern und betriebsbereit montieren
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Einheit: Stk
Produkt:
  Artikel:
    Artikelnummer: 2TMA310050W0002
    Artikelkurztext: ST/U10.2.11-811 SmartTouch 10 Weiß / Graphit

**01.0120 ST/U10.3.11-811 SmartTouch10 Weiß / Satingold**
Freiprogrammierbares KNX-Touch-Display als raumübergreifende Steuer-, Melde-, und Kontrolleinheit. Zu verwenden als Innenstation Video für das Türkommunikationssystem Busch-Welcome®. Zur Darstellung und Bedienung von folgenden KNX-Standardfunktionen: - Schalten - Dimmen - Schieberegler - Jalousiesteuerung - RGBW Bedienelement - Stufenschalter - Szenenschalter - Anzeige-Element - Audio Bedienelement Mit Szenenfunktion, Logikfunktion, Anwesenheitssimulation und Zeitprogrammen. Funktionen: - 480 KNX Bedienelemente - Audio Bedienelement - RGB Bedienelement - maximal 30 Seiten - 80 Stör- und Alarmmeldungen - 30 Logik Funktionen - 30 Zeitschaltuhren - Anwesenheitssimulation für 20 Teilnehmer - 10 Szene-Aktoren - 1 Objekt RTR Ausgestattet mit einer Hörschleife zur Einkopplung des Audiosignals in Hörgeräte. Seitendarstellung mit max. 16 Touchflächen auf einer Seite. Externe Spannungsversorgung: 20-32 VDC (SELV) oder über die Systemzentrale Busch-Welcome®.

Baureihe: Touch Panels
Unterstützte Bussysteme: free@home, free@home wireless, KNX (TP), KNX, Welcome
Bauteil: Steuerelement
Bildschirmgröße: 10 in
Displaytyp: TFT Touch Display
Hilfsspannung AC/DC: 24 V DC
Montageart: Unterputzmontage
Schutzart: IP20
Fabrikat: Busch-Jaeger
Typ: ST/U10.3.11-811
oder gleichwertig
Angebotenes Fabrikat: '..........'
Angebotener Typ: '..........'
Liefern und betriebsbereit montieren
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Einheit: Stk
Produkt:
  Artikel:
    Artikelnummer: 2TMA310050W0003
    Artikelkurztext: ST/U10.3.11-811 SmartTouch10 Weiß / Satingold

**01.0121 ST/U10.3.11-825 SmartTouch 10 Schwarz / Satingold**
Freiprogrammierbares KNX-Touch-Display als raumübergreifende Steuer-, Melde-, und Kontrolleinheit. Zu verwenden als Innenstation Video für das Türkommunikationssystem Busch-Welcome®. Zur Darstellung und Bedienung von folgenden KNX-Standardfunktionen: - Schalten - Dimmen - Schieberegler - Jalousiesteuerung - RGBW Bedienelement - Stufenschalter - Szenenschalter - Anzeige-Element - Audio Bedienelement Mit Szenenfunktion, Logikfunktion, Anwesenheitssimulation und Zeitprogrammen. Funktionen: - 480 KNX Bedienelemente - Audio Bedienelement - RGB Bedienelement - maximal 30 Seiten - 80 Stör- und Alarmmeldungen - 30 Logik Funktionen - 30 Zeitschaltuhren - Anwesenheitssimulation für 20 Teilnehmer - 10 Szene-Aktoren - 1 Objekt RTR Ausgestattet mit einer Hörschleife zur Einkopplung des Audiosignals in Hörgeräte. Seitendarstellung mit max. 16 Touchflächen auf einer Seite. Externe Spannungsversorgung: 20-32 VDC (SELV) oder über die Systemzentrale Busch-Welcome®.

Baureihe: Touch Panels
Unterstützte Bussysteme: free@home, free@home wireless, KNX (TP), KNX, Welcome
Bauteil: Steuerelement
Bildschirmgröße: 10 in
Displaytyp: TFT Touch Display
Hilfsspannung AC/DC: 24 V DC
Montageart: Unterputzmontage
Schutzart: IP20
Fabrikat: Busch-Jaeger
Typ: ST/U10.3.11-825
oder gleichwertig
Angebotenes Fabrikat: '..........'
Angebotener Typ: '..........'
Liefern und betriebsbereit montieren
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Einheit: Stk
Produkt:
  Artikel:
    Artikelnummer: 2TMA310050B0003
    Artikelkurztext: ST/U10.3.11-825 SmartTouch 10 Schwarz / Satingold

**01.0122 ST/U10.4.11-811 SmartTouch 10 Weiß / Roségold**
Freiprogrammierbares KNX-Touch-Display als raumübergreifende Steuer-, Melde-, und Kontrolleinheit. Zu verwenden als Innenstation Video für das Türkommunikationssystem Busch-Welcome®. Zur Darstellung und Bedienung von folgenden KNX-Standardfunktionen: - Schalten - Dimmen - Schieberegler - Jalousiesteuerung - RGBW Bedienelement - Stufenschalter - Szenenschalter - Anzeige-Element - Audio Bedienelement Mit Szenenfunktion, Logikfunktion, Anwesenheitssimulation und Zeitprogrammen. Funktionen: - 480 KNX Bedienelemente - Audio Bedienelement - RGB Bedienelement - maximal 30 Seiten - 80 Stör- und Alarmmeldungen - 30 Logik Funktionen - 30 Zeitschaltuhren - Anwesenheitssimulation für 20 Teilnehmer - 10 Szene-Aktoren - 1 Objekt RTR Ausgestattet mit einer Hörschleife zur Einkopplung des Audiosignals in Hörgeräte. Seitendarstellung mit max. 16 Touchflächen auf einer Seite. Externe Spannungsversorgung: 20-32 VDC (SELV) oder über die Systemzentrale Busch-Welcome®.

Baureihe: Touch Panels
Unterstützte Bussysteme: free@home, free@home wireless, KNX (TP), KNX, Welcome
Bauteil: Steuerelement
Bildschirmgröße: 10 in
Displaytyp: TFT Touch Display
Hilfsspannung AC/DC: 24 V DC
Montageart: Unterputzmontage
Schutzart: IP20
Fabrikat: Busch-Jaeger
Typ: ST/U10.4.11-811
oder gleichwertig
Angebotenes Fabrikat: '..........'
Angebotener Typ: '..........'
Liefern und betriebsbereit montieren
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Einheit: Stk
Produkt:
  Artikel:
    Artikelnummer: 2TMA310050W0004
    Artikelkurztext: ST/U10.4.11-811 SmartTouch 10 Weiß / Roségold

**01.0123 ST/U10.4.11-825 SmartTouch 10 Schwarz / Roségold**
Freiprogrammierbares KNX-Touch-Display als raumübergreifende Steuer-, Melde-, und Kontrolleinheit. Zu verwenden als Innenstation Video für das Türkommunikationssystem Busch-Welcome®. Zur Darstellung und Bedienung von folgenden KNX-Standardfunktionen: - Schalten - Dimmen - Schieberegler - Jalousiesteuerung - RGBW Bedienelement - Stufenschalter - Szenenschalter - Anzeige-Element - Audio Bedienelement Mit Szenenfunktion, Logikfunktion, Anwesenheitssimulation und Zeitprogrammen. Funktionen: - 480 KNX Bedienelemente - Audio Bedienelement - RGB Bedienelement - maximal 30 Seiten - 80 Stör- und Alarmmeldungen - 30 Logik Funktionen - 30 Zeitschaltuhren - Anwesenheitssimulation für 20 Teilnehmer - 10 Szene-Aktoren - 1 Objekt RTR Ausgestattet mit einer Hörschleife zur Einkopplung des Audiosignals in Hörgeräte. Seitendarstellung mit max. 16 Touchflächen auf einer Seite. Externe Spannungsversorgung: 20-32 VDC (SELV) oder über die Systemzentrale Busch-Welcome®.

Baureihe: Touch Panels
Unterstützte Bussysteme: free@home, free@home wireless, KNX (TP), KNX, Welcome
Bauteil: Steuerelement
Bildschirmgröße: 10 in
Displaytyp: TFT Touch Display
Hilfsspannung AC/DC: 24 V DC
Montageart: Unterputzmontage
Schutzart: IP20
Fabrikat: Busch-Jaeger
Typ: ST/U10.4.11-825
oder gleichwertig
Angebotenes Fabrikat: '..........'
Angebotener Typ: '..........'
Liefern und betriebsbereit montieren
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Einheit: Stk
Produkt:
  Artikel:
    Artikelnummer: 2TMA310050B0004
    Artikelkurztext: ST/U10.4.11-825 SmartTouch 10 Schwarz / Roségold
